# Canaleta prefabricada de polipropileno

- Propiedad del archivo: CYPE INGENIEROS, S.A.
- Formato: FIEBDC-3/2002
- Ámbito geográfico: Colombia
- Divisa: COP
- Costes indirectos: 3.00 %
- Gastos generales: 13.00 %
- Beneficio industrial: 6.00 %
- IVA: 16.00 %

**NIM102** m Canaleta prefabricada de polipropileno, en tramos de 1000 mm de longitud, 130 mm de anchura y 52 mm de altura, con rejilla pasarela de acero galvanizado carga de rotura 15 kN, para la recogida del agua filtrada en los muros parcialmente estancos.
Suministro y colocación a pie de muro de canaleta prefabricada de polipropileno, en tramos de 1000 mm de longitud, 130 mm de anchura y 52 mm de altura, con rejilla pasarela de acero galvanizado carga de rotura 15 kN, con una pendiente mínima del 1%, para la recogida del agua filtrada en los muros parcialmente estancos, y posterior evacuación hasta la red de saneamiento del edificio. Incluso accesorios de montaje, piezas especiales y elementos de sujeción. Totalmente montada, conexionada a la red general de desagüe y probada.
Incluye: Replanteo del recorrido de la canaleta de drenaje. Montaje de las piezas prefabricadas. Formación de agujeros para conexionado de tubos. Empalme y rejuntado de los colectores a la canaleta de drenaje. Colocación de la rejilla.
Criterio de medición de proyecto: Longitud medida en proyección horizontal, según documentación gráfica de Proyecto.
Criterio de medición de obra: Se medirá, en proyección horizontal, la longitud realmente ejecutada según especificaciones de Proyecto.

| Código | Ud | Descripción | Rendimiento | Precio | Importe |
|---|---|---|---|---|---|
| mt11cap010aa | m | Canaleta prefabricada de polipropileno, en tramos de 1000 mm de longitud, 130 mm de anchura y 52 mm de altura, con rejilla pasarela de acero galvanizado carga de rotura 15 kN, incluso piezas especiales. (material) | 1.000 | 90997.94 | 90997.94 |
| mt11var020 | Ud | Kit de accesorios de montaje, piezas especiales y elementos de sujeción, para saneamiento. (material) | 3.000 | 1750.85 | 5252.55 |
| mo020 | h | Oficial 1ª obra blanca. (mano de obra) | 0.335 | 19843.71 | 6647.64 |
| mo113 | h | Peón de obra blanca. (mano de obra) | 0.335 | 14022.65 | 4697.59 |
| % | % | Herramienta menor | 2 % | 107595.72 | 2151.91 |
|  |  | Costes directos |  |  | 109747.63 |
