# Aislamiento acústico formado por panel rígido de lana mineral conglomerada con resinas de 50 mm de espesor

- Propiedad del archivo: CYPE INGENIEROS, S.A.
- Formato: FIEBDC-3/2002
- Ámbito geográfico: Colombia
- Divisa: COP
- Costes indirectos: 3.00 %
- Gastos generales: 13.00 %
- Beneficio industrial: 6.00 %
- IVA: 16.00 %

**NBQ010** m² Aislamiento acústico formado por panel rígido de lana mineral conglomerada con resinas de 50 mm de espesor, revestido por una de sus caras con un velo mineral negro, resistencia térmica 1,4 m²K/W, conductividad térmica 0,035 W/(mK), densidad 50 kg/m³, calor específico 840 J/kgK y factor de resistencia a la difusión del vapor de agua 1, colocado en el interior de las celdillas del silenciador para ductos rectangulares.
Aislamiento acústico formado por panel rígido de lana mineral conglomerada con resinas de 50 mm de espesor, revestido por una de sus caras con un velo mineral negro, resistencia térmica 1,4 m²K/W, conductividad térmica 0,035 W/(mK), densidad 50 kg/m³, calor específico 840 J/kgK y factor de resistencia a la difusión del vapor de agua 1, colocado en el interior de las celdillas del silenciador para ductos rectangulares.
Incluye: Preparación de la superficie. Colocación del panel.
Criterio de medición de proyecto: Superficie medida según documentación gráfica de Proyecto.
Criterio de medición de obra: Se medirá la superficie realmente ejecutada según especificaciones de Proyecto.

| Código | Ud | Descripción | Rendimiento | Precio | Importe |
|---|---|---|---|---|---|
| mt16lki120ae | m² | Panel rígido de lana mineral conglomerada con resinas, revestido por una de sus caras con un velo mineral negro, de 50 mm de espesor, conductividad térmica 0,035 W/(mK), Euroclase A1 de reacción al fuego y densidad 50 kg/m³. (material) | 1.100 | 30409.37 | 33450.31 |
| mo054 | h | Oficial 1ª colocador de aislantes. (mano de obra) | 0.185 | 14232.90 | 2633.09 |
| mo101 | h | Ayudante colocador de aislantes. (mano de obra) | 0.185 | 10324.57 | 1910.05 |
| % | % | Herramienta menor | 2 % | 37993.45 | 759.87 |
|  |  | Costes directos |  |  | 38753.32 |
