# Entibación de madera ligera, en pozos, de hasta 3 m de profundidad y de entre 3 y 4 m de anchura

- Propiedad del archivo: CYPE INGENIEROS, S.A.
- Formato: FIEBDC-3/2002
- Ámbito geográfico: Colombia
- Costes indirectos: 3.00 %
- Gastos generales: 13.00 %
- Beneficio industrial: 6.00 %
- IVA: 16.00 %

## A Acondicionamiento del terreno

### AC Movimiento de tierras en obra civil

#### ACB Entibaciones

**ACB010** m² Entibación de madera ligera, en pozos, de hasta 3 m de profundidad y de entre 3 y 4 m de anchura.
Apuntalamiento y entibación ligera para una protección del 20%, mediante tablones, cabeceros y codales de madera, en pozos, de hasta 3 m de profundidad y de entre 3 y 4 m de anchura. Incluso desmontaje gradual de la entibación.
Incluye: Montaje de tablones, cabeceros y codales de madera, para la formación de la entibación. Clavado de todos los elementos. Desmontaje gradual de la entibación.
Criterio de medición de proyecto: Superficie que corre peligro de desprendimiento, que puede ser una parte o el total de cada una de las paredes de la excavación, medida según documentación gráfica de Proyecto.
Criterio de medición de obra: Se medirá la superficie realmente entibada según especificaciones de Proyecto.

| Código | Ud | Descripción | Rendimiento | Precio | Importe |
|---|---|---|---|---|---|
| mt08emt016d | m² | Apuntalamiento y entibación ligera de pozos de entre 3 y 4 m de anchura, para una protección del 20% mediante tablones, cabeceros y codales de madera (10 usos). (material) | 1.000 | 3.56 | 3.56 |
| mt08var060 | kg | Puntas de acero de 20x100 mm. (material) | 0.050 | 4.99 | 0.25 |
| mo041 | h | Oficial 1ª obra blanca de obra civil. (mano de obra) | 0.286 | 4.07 | 1.16 |
| mo087 | h | Ayudante de obra blanca de obra civil. (mano de obra) | 0.286 | 3.00 | 0.86 |
| % | % | Costes directos complementarios | 2 % | 5.83 | 0.12 |
|  |  | Costes directos |  |  | 5.95 |
