# Entibación metálica cuajada, en pozos, de entre 3 y 4,5 m de profundidad y de hasta 1 m de anchura

- Propiedad del archivo: CYPE INGENIEROS, S.A.
- Formato: FIEBDC-3/2002
- Ámbito geográfico: Colombia
- Costes indirectos: 3.00 %
- Gastos generales: 13.00 %
- Beneficio industrial: 6.00 %
- IVA: 16.00 %

## A Acondicionamiento del terreno

### AC Movimiento de tierras en obra civil

#### ACB Entibaciones

**ACB020** m² Entibación metálica cuajada, en pozos, de entre 3 y 4,5 m de profundidad y de hasta 1 m de anchura.
Apuntalamiento y entibación cuajada para una protección del 100%, mediante paneles de lámina de acero y codales extensibles metálicos, en pozos, de entre 3 y 4,5 m de profundidad y de hasta 1 m de anchura. Incluso desmontaje gradual de la entibación.
Incluye: Montaje de paneles y codales metálicos, para la formación de la entibación. Fijación de todos los elementos. Desmontaje gradual de la entibación.
Criterio de medición de proyecto: Superficie que corre peligro de desprendimiento, que puede ser una parte o el total de cada una de las paredes de la excavación, medida según documentación gráfica de Proyecto.
Criterio de medición de obra: Se medirá la superficie realmente entibada según especificaciones de Proyecto.

| Código | Ud | Descripción | Rendimiento | Precio | Importe |
|---|---|---|---|---|---|
| mt08ett016e | m² | Panel de lámina de acero para entibación cuajada de pozos de entre 3 y 4,5 m de profundidad y hasta 1 m de anchura, para una protección del 100%, con codales extensibles metálicos (200 usos). (material) | 1.000 | 1.03 | 1.03 |
| mq01exn020b | h | Retroexcavadora hidráulica sobre neumáticos, de 115 kW. (maquinaria) | 0.140 | 36.20 | 5.07 |
| mo041 | h | Oficial 1ª obra blanca de obra civil. (mano de obra) | 0.122 | 4.07 | 0.50 |
| mo087 | h | Ayudante de obra blanca de obra civil. (mano de obra) | 0.245 | 3.00 | 0.74 |
| % | % | Costes directos complementarios | 2 % | 7.34 | 0.15 |
|  |  | Costes directos |  |  | 7.49 |
