# Estructura metálica ligera autoportante, sobre espacio habitable

- Propiedad del archivo: CYPE INGENIEROS, S.A.
- Formato: FIEBDC-3/2002
- Ámbito geográfico: Colombia
- Costes indirectos: 3.00 %
- Gastos generales: 13.00 %
- Beneficio industrial: 6.00 %
- IVA: 16.00 %

## E Estructuras

### EA Acero

#### EAT Ligeras para cubiertas

**EAT020** m² Estructura metálica ligera autoportante, sobre espacio habitable.
Suministro y montaje de estructura metálica ligera autoportante en cubiertas, sobre espacio habitable, formada por perfiles de acero laminados en caliente, conformados en frío y galvanizados, de secciones tipo omega C y omega U. Incluso p/p de elementos de anclaje. Totalmente ejecutada.
Incluye: Replanteo y marcado de los ejes. Izado y presentación de los extremos de la estructura mediante grúa. Aplomado. Resolución de las uniones. Reglajes de las piezas y ajuste definitivo de las uniones entre los diferentes componentes de la estructura (pares, correas, tirantes, etc.).
Criterio de medición de proyecto: Superficie medida por su intradós en verdadera magnitud, según documentación gráfica de Proyecto.
Criterio de medición de obra: Se medirá, en verdadera magnitud, por el intradós, la superficie realmente ejecutada según especificaciones de Proyecto.

| Código | Ud | Descripción | Rendimiento | Precio | Importe |
|---|---|---|---|---|---|
| mt13msv300aba | m² | Suministro y colocación de estructura metálica para cubierta inclinada sobre espacio habitable, formada por perfiles de acero laminados en caliente, conformados en frío y galvanizados, de secciones tipo omega C y omega U, incluso p/p de elementos de anclaje. (material) | 1.000 | 70113.30 | 70113.30 |
| op00cor020 |  | Cortadora manual de metal, de disco. | 1.000 | 0.00 | 0.00 |
| % | % | Costes directos complementarios | 2 % | 70113.30 | 1402.27 |
|  |  | Costes directos |  |  | 71515.57 |
