# Montaje de sistema de encofrado recuperable metálico para sobrecimiento de muro de mampostería

- Propiedad del archivo: CYPE INGENIEROS, S.A.
- Formato: FIEBDC-3/2002
- Ámbito geográfico: Colombia
- Costes indirectos: 3.00 %
- Gastos generales: 13.00 %
- Beneficio industrial: 6.00 %
- IVA: 16.00 %

## E Estructuras

### EF Mampostería

#### EFA Arranques para muros

**EFA030** m² Montaje de sistema de encofrado recuperable metálico para sobrecimiento de muro de mampostería.
Montaje de sistema de encofrado recuperable metálico, para sobrecimiento de muro de mampostería, formado por paneles metálicos, y posterior desmontaje del sistema de encofrado. Incluso parte proporcional de elementos de sustentación, fijación y acodalamientos necesarios para su estabilidad y aplicación de líquido desencofrante.
Incluye: Replanteo. Montaje del sistema de encofrado. Desmontaje del sistema de encofrado.
Criterio de medición de proyecto: Superficie medida según documentación gráfica de Proyecto.
Criterio de medición de obra: Se medirá la superficie de concreto en contacto con el encofrado realmente ejecutada según especificaciones de Proyecto.

| Código | Ud | Descripción | Rendimiento | Precio | Importe |
|---|---|---|---|---|---|
| mt08eme010j | m² | Sistema de encofrado metálico, para en sobrecimiento. (material) | 1.000 | 11.15 | 11.15 |
| mt08eme051a | m | Fleje para encofrado metálico. (material) | 0.100 | 0.22 | 0.02 |
| mt08var050 | kg | Alambre galvanizado para atar, de 1,30 mm de diámetro. (material) | 0.050 | 1.13 | 0.06 |
| mt08var060 | kg | Puntas de acero de 20x100 mm. (material) | 0.100 | 7.18 | 0.72 |
| mo043 | h | Oficial 1ª encofrador. (mano de obra) | 0.281 | 4.63 | 1.30 |
| mo089 | h | Ayudante encofrador. (mano de obra) | 0.281 | 3.15 | 0.89 |
| % | % | Costes directos complementarios | 2 % | 14.14 | 0.28 |
|  |  | Costes directos |  |  | 14.42 |
