# Hoja interior en cerramiento de fachada ventilada de 29 cm de espesor, de mampostería estructural de bloque aligerado de termoarcilla, 30x19x29 cm, para revestir, recibida con mortero de cemento 1:4

- Propiedad del archivo: CYPE INGENIEROS, S.A.
- Formato: FIEBDC-3/2002
- Ámbito geográfico: Colombia
- Costes indirectos: 3.00 %
- Gastos generales: 13.00 %
- Beneficio industrial: 6.00 %
- IVA: 16.00 %

## F Fachadas

### FA Ventiladas

#### FAR Hoja interior para revestir

**FAR040** m² Hoja interior en cerramiento de fachada ventilada de 29 cm de espesor, de mampostería estructural de bloque aligerado de termoarcilla, 30x19x29 cm, para revestir, recibida con mortero de cemento 1:4.
Ejecución de hoja interior en cerramiento de fachada ventilada de 29 cm de espesor, de mampostería estructural de bloque aligerado de termoarcilla, 30x19x29 cm, para revestir, recibida con mortero de cemento 1:4. Incluso parte proporcional de enjarjes, mermas, roturas, formación de dinteles mediante vigueta pretensada T-18, forrada por ambos lados con plaquetas o piezas cortadas, jambas y mochetas, cajeado en el perímetro de los huecos para alojar los elementos de fijación de la carpintería exterior, juntas de contracción, ejecución de encuentros y puntos singulares.
Incluye: Definición de los planos de fachada mediante plomos. Replanteo, planta a planta. Marcado en las columnas de los niveles de referencia general de planta y de nivel de piso preciso para piso e instalaciones. Asiento de la primera hilada sobre capa de mortero. Colocación y aplomado de miras de referencia. Tendido de hilos entre miras. Colocación de plomos fijos en las aristas. Colocación de las piezas por hiladas a nivel. Realización de todos los trabajos necesarios para la resolución de los huecos.
Criterio de medición de proyecto: Superficie medida según documentación gráfica de Proyecto, sin duplicar esquinas ni encuentros, deduciendo los huecos de superficie mayor de 4 m².
Criterio de medición de obra: Se medirá la superficie realmente ejecutada según especificaciones de Proyecto, sin duplicar esquinas ni encuentros, deduciendo los huecos de superficie mayor de 4 m².

| Código | Ud | Descripción | Rendimiento | Precio | Importe |
|---|---|---|---|---|---|
| mt02btr020wb | Ud | Bloque aligerado de termoarcilla, 30x19x29 cm, para revestir, incluso parte proporcional de piezas especiales: media, terminación, esquina, ajuste, remate base y remate esquina. (material) | 17.850 | 0.97 | 17.31 |
| mt09mor010e | m³ | Mortero de cemento CEM II/B-P 32,5 N tipo M-10, confeccionado en obra con 380 kg/m³ de cemento y una proporción en volumen 1/4. (material) | 0.025 | 136.47 | 3.41 |
| mt08adt010 | kg | Aditivo hidrófugo para impermeabilización de morteros u concretos. (material) | 0.025 | 0.85 | 0.02 |
| mt07vau010a | m | Vigueta pretensada, T-18, Lmedia = <4 m. (material) | 0.180 | 4.07 | 0.73 |
| mt02btr025a | Ud | Plaqueta aligerada de termoarcilla, 30x19x4,8 cm, para revestir. (material) | 1.500 | 0.43 | 0.65 |
| op00roz010 |  | Rozadora. | 1.000 | 0.00 | 0.00 |
| op00amo010 |  | Amoladora o radial. | 1.000 | 0.00 | 0.00 |
| mo019 | h | Oficial 1ª de obra blanca en trabajos de albañilería. (mano de obra) | 0.551 | 4.53 | 2.50 |
| mo105 | h | Peón de obra blanca en trabajos de albañilería. (mano de obra) | 0.276 | 2.92 | 0.81 |
| % | % | Costes directos complementarios | 3 % | 25.43 | 0.76 |
|  |  | Costes directos |  |  | 26.19 |
