# Conjunto de 2 calderas en cascada

- Propiedad del archivo: CYPE INGENIEROS, S.A.
- Formato: FIEBDC-3/2002
- Ámbito geográfico: Colombia
- Costes indirectos: 3.00 %
- Gastos generales: 13.00 %
- Beneficio industrial: 6.00 %
- IVA: 16.00 %

## I Instalaciones

### IC Calefacción, climatización y A.C.S.

#### ICC Calderas a gasóleo

**ICC028** Ud Conjunto de 2 calderas en cascada, siendo la primera una caldera de pie, con cuerpo de chapa de acero con 3 pasos de humos, aislamiento térmico de lana de vidrio de 100 mm de espesor, envolvente exterior de aluminio y puerta frontal con posibilidad de giro a izquierda o a derecha, para quemador presurizado de gasóleo o gas, potencia útil 650 kW, peso 2230 kg, dimensiones 2295x1174x1460 mm, modelo Logano S825 L "BUDERUS", con cuadro de regulación Logamatic 4321 (con unidad de mando MEC 2) para la regulación de la caldera de tipo maestro en instalaciones con varias calderas, con control para garantizar las condiciones de trabajo del equipo, con sonda de temperatura exterior, y la segunda una caldera de pie, con cuerpo de chapa de acero con 3 pasos de humos, aislamiento térmico de lana de vidrio de 100 mm de espesor, envolvente exterior de aluminio y puerta frontal con posibilidad de giro a izquierda o a derecha, para quemador presurizado de gasóleo o gas, potencia útil 650 kW, peso 2230 kg, dimensiones 2295x1174x1460 mm, modelo Logano S825 L "BUDERUS", con cuadro de regulación Logamatic 4322 para la regulación de la caldera de tipo esclavo en instalaciones con varias calderas, con sonda de temperatura exterior, módulo estratégico para la administración de un máximo de 4 calderas en cascada, modelo FM 458.
Suministro e instalación de conjunto de 2 calderas en cascada, siendo la primera una caldera de pie, con cuerpo de chapa de acero con 3 pasos de humos, aislamiento térmico de lana de vidrio de 100 mm de espesor, envolvente exterior de aluminio y puerta frontal con posibilidad de giro a izquierda o a derecha, para quemador presurizado de gasóleo o gas, potencia útil 650 kW, peso 2230 kg, dimensiones 2295x1174x1460 mm, modelo Logano S825 L "BUDERUS", con cuadro de regulación Logamatic 4321 (con unidad de mando MEC 2) para la regulación de la caldera de tipo maestro en instalaciones con varias calderas, con control para garantizar las condiciones de trabajo del equipo, con sonda de temperatura exterior, y la segunda una caldera de pie, con cuerpo de chapa de acero con 3 pasos de humos, aislamiento térmico de lana de vidrio de 100 mm de espesor, envolvente exterior de aluminio y puerta frontal con posibilidad de giro a izquierda o a derecha, para quemador presurizado de gasóleo o gas, potencia útil 650 kW, peso 2230 kg, dimensiones 2295x1174x1460 mm, modelo Logano S825 L "BUDERUS", con cuadro de regulación Logamatic 4322 para la regulación de la caldera de tipo esclavo en instalaciones con varias calderas, con sonda de temperatura exterior, módulo estratégico para la administración de un máximo de 4 calderas en cascada, modelo FM 458. Incluso válvulas de corte, filtro de gasóleo, contador de gasóleo, válvula de seguridad, purgadores, y desagüe a sumidero para el vaciado de la caldera y el drenaje de la válvula de seguridad, sin incluir el conducto para evacuación de los productos de la combustión que enlaza las calderas con la chimenea. Totalmente montado, conexionado y puesto en marcha por la empresa instaladora para la comprobación de su correcto funcionamiento.
Incluye: Replanteo. Presentación de los elementos. Montaje de la caldera, el quemador y los accesorios. Conexionado con las redes de conducción de agua, de gasóleo, de salubridad y eléctrica, y con el conducto de evacuación de los productos de la combustión. Replanteo y ejecución del desagüe. Puesta en marcha.
Criterio de medición de proyecto: Número de unidades previstas, según documentación gráfica de Proyecto.
Criterio de medición de obra: Se medirá el número de unidades realmente ejecutadas según especificaciones de Proyecto.

| Código | Ud | Descripción | Rendimiento | Precio | Importe |
|---|---|---|---|---|---|
| mt38cbu073aaad | Ud | Caldera de pie, con cuerpo de chapa de acero con 3 pasos de humos, aislamiento térmico de lana de vidrio de 100 mm de espesor, envolvente exterior de aluminio y puerta frontal con posibilidad de giro a izquierda o a derecha, para quemador presurizado de gasóleo o gas, potencia útil 650 kW, peso 2230 kg, dimensiones 2295x1174x1460 mm, modelo Logano S825 L "BUDERUS", con cuadro de regulación Logamatic 4321 (con unidad de mando MEC 2) para la regulación de la caldera de tipo maestro en instalaciones con varias calderas, con control para garantizar las condiciones de trabajo del equipo, con sonda de temperatura exterior. (material) | 1.000 | 47674052.94 | 47674052.94 |
| mt38cbu073aaac | Ud | Caldera de pie, con cuerpo de chapa de acero con 3 pasos de humos, aislamiento térmico de lana de vidrio de 100 mm de espesor, envolvente exterior de aluminio y puerta frontal con posibilidad de giro a izquierda o a derecha, para quemador presurizado de gasóleo o gas, potencia útil 650 kW, peso 2230 kg, dimensiones 2295x1174x1460 mm, modelo Logano S825 L "BUDERUS", con cuadro de regulación Logamatic 4322 para la regulación de la caldera de tipo esclavo en instalaciones con varias calderas, con sonda de temperatura exterior. (material) | 1.000 | 47242452.72 | 47242452.72 |
| mt38ccg100g | Ud | Quemador presurizado modulante para gasóleo, de potencia máxima 850 kW, con encendido electrónico. (material) | 2.000 | 10028358.14 | 20056716.28 |
| mt38cbu702a | Ud | Módulo estratégico para la administración de un máximo de 4 calderas en cascada, modelo FM 458 "BUDERUS". (material) | 1.000 | 647400.34 | 647400.34 |
| mt37sve010a | Ud | Válvula de esfera de latón niquelado para roscar de 3/8". (material) | 2.000 | 8163.75 | 16327.50 |
| mt38sss210a | Ud | Filtro de gasóleo retenedor de residuos de aluminio, con tamiz de acero inoxidable con perforaciones de 0,1 mm de diámetro, con rosca de 3/8". (material) | 1.000 | 12643.34 | 12643.34 |
| mt38sss200b | Ud | Contador de gasóleo, para roscar, de 3/8" de diámetro nominal, caudal máximo de 200 l/h y temperatura máxima del líquido conducido 60°C, incluso racores de conexión. (material) | 1.000 | 851724.96 | 851724.96 |
| mt37svs010aa | Ud | Válvula de seguridad, de latón, con rosca de 1/2" de diámetro, tarada a 3 bar de presión. (material) | 1.000 | 11145.71 | 11145.71 |
| mt37sgl020d | Ud | Purgador automático de aire con boya y rosca de 1/2" de diámetro, cuerpo y tapa de latón, para una presión máxima de trabajo de 6 bar y una temperatura máxima de 110°C. (material) | 2.000 | 17427.41 | 34854.82 |
| mt38sss120 | Ud | Pirostato de rearme manual. (material) | 1.000 | 178758.66 | 178758.66 |
| mt38www050 | Ud | Desagüe a sumidero, para el drenaje de la válvula de seguridad, compuesto por 1 m de tubo de acero negro de 1/2" y embudo desagüe, incluso p/p de accesorios y piezas especiales. (material) | 1.000 | 38082.37 | 38082.37 |
| mt38www010 | Ud | Material auxiliar para instalaciones de calefacción. (material) | 1.000 | 4265.22 | 4265.22 |
| mt37www010 | Ud | Material auxiliar para instalaciones de fontanería. (material) | 1.000 | 3527.77 | 3527.77 |
| mt38ccg011c | Ud | Puesta en marcha del quemador para gasóleo. (material) | 1.000 | 1066306.43 | 1066306.43 |
| mo002 | h | Oficial 1ª calefactor. (mano de obra) | 5.608 | 9825.63 | 55102.13 |
| mo053 | h | Ayudante calefactor. (mano de obra) | 5.608 | 8914.72 | 49993.75 |
| % | % | Costes directos complementarios | 2 % | 117943354.94 | 2358867.10 |
|  |  | Costes directos |  |  | 120302222.04 |
