# Unidad interior de aire acondicionado con distribución por ducto rectangular

- Propiedad del archivo: CYPE INGENIEROS, S.A.
- Formato: FIEBDC-3/2002
- Ámbito geográfico: Colombia
- Costes indirectos: 3.00 %
- Gastos generales: 13.00 %
- Beneficio industrial: 6.00 %
- IVA: 16.00 %

## I Instalaciones

### IC Calefacción, climatización y A.C.S.

#### ICL Sistema VRF (Mitsubishi Electric)

**ICL620** Ud Unidad interior de aire acondicionado con distribución por ducto rectangular, sistema aire-aire multi-split, con caudal variable de refrigerante, para gas R-410A, alimentación monofásica (230V/50Hz), gama City Multi, modelo PEFY-P20VMA-E "MITSUBISHI ELECTRIC", potencia frigorífica nominal 2,2 kW, potencia calorífica nominal 2,5 kW.
Suministro e instalación de unidad interior de aire acondicionado con distribución por ducto rectangular, sistema aire-aire multi-split, con caudal variable de refrigerante, para gas R-410A, alimentación monofásica (230V/50Hz), gama City Multi, modelo PEFY-P20VMA-E "MITSUBISHI ELECTRIC", potencia frigorífica nominal 2,2 kW (temperatura de bulbo seco del aire interior 27°C, temperatura de bulbo húmedo del aire interior 19°C, temperatura de bulbo seco del aire exterior 35°C), potencia calorífica nominal 2,5 kW (temperatura de bulbo seco del aire interior 20°C, temperatura de bulbo húmedo del aire exterior 6°C), consumo eléctrico nominal en refrigeración 0,06 kW, consumo eléctrico nominal en calefacción 0,04 kW, de 250x700x732 mm, peso 23 kg, compatible con sistema de zonificación inteligente, con ventilador de tres velocidades, presión sonora a velocidad baja 23 dBA, caudal de aire a velocidad alta 8,5 m³/min, presión estática disponible nominal 50 Pa, aspiración de aire trasera o inferior y bomba de drenaje, con control remoto por cable, gama Melans, modelo PAR-31MAA. Totalmente montada, conexionada y puesta en marcha por la empresa instaladora para la comprobación de su correcto funcionamiento.
Incluye: Replanteo de la unidad. Instalación de la unidad. Conexionado del equipo a las líneas frigoríficas. Conexionado del equipo a la red eléctrica. Conexionado del equipo al circuito de control. Conexionado del equipo a la red de desagüe. Puesta en marcha.
Criterio de medición de proyecto: Número de unidades previstas, según documentación gráfica de Proyecto.
Criterio de medición de obra: Se medirá el número de unidades realmente ejecutadas según especificaciones de Proyecto.

| Código | Ud | Descripción | Rendimiento | Precio | Importe |
|---|---|---|---|---|---|
| mt42mee200a | Ud | Unidad interior de aire acondicionado con distribución por ducto rectangular, sistema aire-aire multi-split, con caudal variable de refrigerante, para gas R-410A, alimentación monofásica (230V/50Hz), gama City Multi, modelo PEFY-P20VMA-E "MITSUBISHI ELECTRIC", potencia frigorífica nominal 2,2 kW (temperatura de bulbo seco del aire interior 27°C, temperatura de bulbo húmedo del aire interior 19°C, temperatura de bulbo seco del aire exterior 35°C), potencia calorífica nominal 2,5 kW (temperatura de bulbo seco del aire interior 20°C, temperatura de bulbo húmedo del aire exterior 6°C), consumo eléctrico nominal en refrigeración 0,06 kW, consumo eléctrico nominal en calefacción 0,04 kW, de 250x700x732 mm, peso 23 kg, compatible con sistema de zonificación inteligente, con ventilador de tres velocidades, presión sonora a velocidad baja 23 dBA, caudal de aire a velocidad alta 8,5 m³/min, presión estática disponible nominal 50 Pa, aspiración de aire trasera o inferior y bomba de drenaje. (material) | 1.000 | 1773.04 | 1773.04 |
| mt42mee800a | Ud | Control remoto por cable, gama Melans, modelo PAR-31MAA "MITSUBISHI ELECTRIC", 120x19x120 mm, con pantalla LCD retroiluminada con matriz de 255x160 puntos, sonda de temperatura ambiente, función de doble temperatura de consigna, función marcha/paro, configuración de la temperatura de consigna, 8 acciones programables para cada día de la semana y configuración de la unidad interior. (material) | 1.000 | 185.00 | 185.00 |
| mt35aia090ma | m | Tubo rígido de PVC, enchufable, curvable en caliente, de color negro, de 16 mm de diámetro nominal, para canalización fija en superficie. Resistencia a la compresión 1250 N, resistencia al impacto 2 julios, temperatura de trabajo -5°C hasta 60°C, con grado de protección IP 547, propiedades eléctricas: aislante, no propagador de la llama. Incluso parte proporcional de abrazaderas, elementos de sujeción y accesorios (curvas, manguitos, tes, codos y curvas flexibles). (material) | 3.000 | 0.98 | 2.94 |
| mt42mee760 | m | Cable bus de comunicaciones, de 2 hilos, de 0,5 mm² de sección por hilo. (material) | 3.000 | 3.72 | 11.16 |
| mo004 | h | Oficial 1ª instalador de climatización. (mano de obra) | 1.114 | 4.56 | 5.08 |
| mo102 | h | Ayudante instalador de climatización. (mano de obra) | 1.114 | 2.99 | 3.33 |
| % | % | Costes directos complementarios | 2 % | 1980.55 | 39.61 |
|  |  | Costes directos |  |  | 2020.16 |
