# Intercambiador estático de flujo cruzado, caudal máximo 300 m³/h, recuperación de calor de hasta el 70%, de 890x571x270 mm, para ventilación mecánica

- Propiedad del archivo: CYPE INGENIEROS, S.A.
- Formato: FIEBDC-3/2002
- Ámbito geográfico: Colombia
- Costes indirectos: 3.00 %
- Gastos generales: 13.00 %
- Beneficio industrial: 6.00 %
- IVA: 16.00 %

## I Instalaciones

### IS Salubridad

#### ISM Ventilación mecánica para viviendas

**ISM025** Ud Intercambiador estático de flujo cruzado, caudal máximo 300 m³/h, recuperación de calor de hasta el 70%, de 890x571x270 mm, para ventilación mecánica.
Suministro y montaje de intercambiador estático de flujo cruzado, caudal máximo 300 m³/h, recuperación de calor de hasta el 70%, de 890x571x270 mm, con caja de polipropileno expandido, embocaduras de 160 mm de diámetro, dos filtros EU4 de cassete con eficacia del 85% y terminal para evacuación de condensados, para ventilación mecánica. Incluso accesorios de fijación y conexión. Totalmente montado, conexionado y probado.
Incluye: Replanteo. Colocación y fijación mediante elementos de anclaje. Conexionado.
Criterio de medición de proyecto: Número de unidades previstas, según documentación gráfica de Proyecto.
Criterio de medición de obra: Se medirá el número de unidades realmente ejecutadas según especificaciones de Proyecto.

| Código | Ud | Descripción | Rendimiento | Precio | Importe |
|---|---|---|---|---|---|
| mt20sva130aa | Ud | Intercambiador estático de flujo cruzado, caudal máximo 300 m³/h, recuperación de calor de hasta el 70%, de 890x571x270 mm, con caja de polipropileno expandido, embocaduras de 160 mm de diámetro, dos filtros EU4 de cassete con eficacia del 85% y terminal para evacuación de condensados. (material) | 1.000 | 782.52 | 782.52 |
| mo009 | h | Oficial 1ª montador. (mano de obra) | 0.278 | 4.68 | 1.30 |
| mo075 | h | Ayudante montador. (mano de obra) | 0.278 | 3.08 | 0.86 |
| % | % | Costes directos complementarios | 2 % | 784.68 | 15.69 |
|  |  | Costes directos |  |  | 800.37 |
