# Construcción de caseta provisional para comedor en obra

- Propiedad del archivo: CYPE INGENIEROS, S.A.
- Formato: FIEBDC-3/2002
- Ámbito geográfico: Colombia
- Costes indirectos: 3.00 %
- Gastos generales: 13.00 %
- Beneficio industrial: 6.00 %
- IVA: 16.00 %

## Y Seguridad y salud

### YP Instalaciones provisionales de higiene y bienestar

#### YPC Casetas (alquiler/construcción/adaptación de locales)

**YPC080** m² Construcción de caseta provisional para comedor en obra.
Ejecución, desmontaje y demolición posterior de caseta provisional para comedor en obra, compuesta por: cimentación de concreto, solera sobre encachado de piedra, cerramiento de bloque con hoja interior de ladrillo, cubierta de placas sobre perfilería metálica, aislamiento térmico, instalación de electricidad, revestimiento de terrazo en suelos, enlucido y pintura en paredes, cielo raso de placas de escayola, puertas de madera pintadas y ventanas de aluminio, con luna y rejas. Incluso p/p de ayudas de albañilería y conexiones provisionales a las instalaciones de la propia obra.
Incluye: Preparación del terreno. Excavación de pozos y zanjas. Fundido de la cimentación. Formación de la solera. Ejecución del cerramiento. Ejecución de la cubierta sobre perfiles. Colocación del aislamiento térmico. Revestimiento de suelos y paredes. Colocación del cielo raso de placas. Colocación de la carpintería.
Criterio de medición de proyecto: Superficie medida según Estudio o Estudio Básico de Seguridad y Salud.

| Código | Ud | Descripción | Rendimiento | Precio | Importe |
|---|---|---|---|---|---|
| mt50cac010d | m² | Construcción de caseta provisional de obra, para comedor, compuesta por: cimentación de concreto armado; solera de concreto sobre encachado de piedra; cerramiento de bloque de concreto visto con hoja interior de ladrillo cerámico hueco; cubierta de placas de fibrocemento sobre perfilería metálica; aislamiento térmico; instalación de electricidad y fuerza con toma exterior a 230 V; revestimiento de terrazo en suelos; enlucido de yeso y pintura en paredes; cielo raso de placas de escayola; puertas de madera enrasadas y pintadas y ventanas correderas de aluminio natural, con luna de 6 mm y rejas. (material) | 1.000 | 166.15 | 166.15 |
| % | % | Costes directos complementarios | 2 % | 166.15 | 3.32 |
|  |  | Costes directos |  |  | 169.47 |
