# Balizamiento y señalización de zona protegida de peatones contra el tráfico rodado

- Propiedad del archivo: CYPE INGENIEROS, S.A.
- Formato: FIEBDC-3/2002
- Ámbito geográfico: Colombia
- Costes indirectos: 3.00 %
- Gastos generales: 13.00 %
- Beneficio industrial: 6.00 %
- IVA: 16.00 %

## Y Seguridad y salud

### YS Señalización provisional de obras

#### YSM Señalización de zonas de trabajo

**YSM030** Ud Balizamiento y señalización de zona protegida de peatones contra el tráfico rodado, compuesto por 5 vallas trasladables de 3,50x2,00 m, formadas por panel de malla electrosoldada de 200x100 mm de paso de malla y postes verticales de 40 mm de diámetro, acabado galvanizado, colocados sobre bases prefabricadas de concreto, con malla de ocultación colocada sobre la valla, 1 señal provisional de obra de lámina de acero galvanizado, de peligro, triangular, L=70 cm, con retrorreflectancia nivel 1 (E.G.), con caballete portátil de acero galvanizado, 1 señal provisional de obra de lámina de acero galvanizado, de reglamentación y prioridad, circular, Ø=60 cm, con retrorreflectancia nivel 1 (E.G.), con caballete portátil de acero galvanizado, y 6 balizas luminosas intermitentes para señalización, de color ámbar, con lámpara Led. Amortizables las vallas en 5 usos, las bases en 5 usos, la señal triangular en 5 usos y el caballete en 5 usos, la señal circular en 5 usos y el caballete en 5 usos, y las balizas en 10 usos.
Balizamiento y señalización de zona protegida de peatones contra el tráfico rodado, compuesto por: 5 vallas trasladables de 3,50x2,00 m, formadas por panel de malla electrosoldada con pliegues de refuerzo, de 200x100 mm de paso de malla, con alambres horizontales de 5 mm de diámetro y verticales de 4 mm, soldados en los extremos a postes verticales de 40 mm de diámetro, acabado galvanizado, amortizables en 5 usos; bases prefabricadas de concreto, de 65x24x12 cm, con 8 orificios, para soporte de los postes, amortizables en 5 usos; 1 señal provisional de obra de lámina de acero galvanizado, de peligro, triangular, L=70 cm, con retrorreflectancia nivel 1 (E.G.), con caballete portátil de acero galvanizado, amortizable en 5 usos y el caballete en 5 usos; 1 señal provisional de obra de lámina de acero galvanizado, de reglamentación y prioridad, circular, Ø=60 cm, con retrorreflectancia nivel 1 (E.G.), con caballete portátil de acero galvanizado, amortizable en 5 usos y el caballete en 5 usos; y 6 balizas luminosas intermitentes para señalización, de color ámbar, con lámpara Led, amortizables en 10 usos, alimentadas por 2 pilas de 6 V 4R25, cada una. Incluso malla de ocultación de polietileno de alta densidad, color verde, colocada sobre las vallas y parte proporcional de montaje, mantenimiento en condiciones seguras durante todo el periodo de tiempo que se requiera y desmontaje.
Incluye: Montaje de las vallas. Colocación de la malla. Montaje de las señales. Montaje y comprobación de las balizas. Desmontaje posterior. Transporte hasta el lugar de almacenaje o retirada a contenedor.
Criterio de medición de proyecto: Número de unidades previstas, según Estudio o Estudio Básico de Seguridad y Salud.

| Código | Ud | Descripción | Rendimiento | Precio | Importe |
|---|---|---|---|---|---|
| mt50spv020 | Ud | Valla trasladable de 3,50x2,00 m, formada por panel de malla electrosoldada con pliegues de refuerzo, de 200x100 mm de paso de malla, con alambres horizontales de 5 mm de diámetro y verticales de 4 mm de diámetro, soldados en los extremos a postes verticales de 40 mm de diámetro, acabado galvanizado, para delimitación provisional de zona de obras, incluso argollas para unión de postes. (material) | 1.000 | 25.61 | 25.61 |
| mt50spv025 | Ud | Base prefabricada de concreto, de 65x24x12 cm, con 8 orificios, reforzada con varillas de acero, para soporte de valla trasladable. (material) | 1.200 | 4.00 | 4.80 |
| mt50spr050 | m² | Malla tupida de polietileno de alta densidad, con tratamiento ultravioleta, color verde, 60% de porcentaje de cortaviento, con orificios cada 20 cm en todo el perímetro para su inserción en los módulos de los andamios. (material) | 35.000 | 0.36 | 12.60 |
| mt50les010ba | Ud | Señal provisional de obra de lámina de acero galvanizado, de peligro, triangular, L=70 cm, con retrorreflectancia nivel 1 (E.G.). (material) | 0.200 | 26.93 | 5.39 |
| mt50les050a | Ud | Caballete portátil de acero galvanizado, para señal provisional de obra. (material) | 0.200 | 6.58 | 1.32 |
| mt50les010ja | Ud | Señal provisional de obra de lámina de acero galvanizado, de reglamentación y prioridad, circular, Ø=60 cm, con retrorreflectancia nivel 1 (E.G.). (material) | 0.200 | 27.81 | 5.56 |
| mt50les050a | Ud | Caballete portátil de acero galvanizado, para señal provisional de obra. | 0.200 | 6.58 | 1.32 |
| mt50bal040b | Ud | Baliza luminosa intermitente para señalización, de color ámbar, con lámpara Led y enganche metálico para soporte. (material) | 0.600 | 14.58 | 8.75 |
| mt50bal041a | Ud | Pila de 6V tipo 4R25 estándar. (material) | 12.000 | 3.75 | 45.00 |
| mo018 | h | Oficial 1ª de obra blanca. (mano de obra) | 1.968 | 4.53 | 8.92 |
| mo104 | h | Peón de obra blanca. (mano de obra) | 4.948 | 2.92 | 14.45 |
| % | % | Costes directos complementarios | 2 % | 133.72 | 2.67 |
|  |  | Costes directos |  |  | 136.39 |
