# Protección provisional de la cubierta del edificio frente a la lluvia, con tableros y lona impermeable, y posterior retirada de la protección

- Propiedad del archivo: CYPE INGENIEROS, S.A.
- Formato: FIEBDC-3/2002
- Ámbito geográfico: Colombia
- Costes indirectos: 3.00 %
- Gastos generales: 13.00 %
- Beneficio industrial: 6.00 %
- IVA: 16.00 %

## 0 Actividades preliminares

### 0M Equipamiento

#### 0MP Protección

**0MP040** m² Protección provisional de la cubierta del edificio frente a la lluvia, con tableros y lona impermeable, y posterior retirada de la protección.
Suministro y colocación de tableros y lona impermeable, para proteger provisionalmente la cubierta del edificio frente a la lluvia. Incluso fijación de la lona con cuerda de poliamida, vigilancia y mantenimiento de la protección mientras duren los trabajos, posterior retirada, recogida y carga manual sobre camión o contenedor.
Incluye: Colocación de la protección. Retirada de la protección y carga sobre contenedor.
Criterio de medición de proyecto: Superficie medida según documentación gráfica de Proyecto.
Criterio de medición de obra: Se medirá la superficie realmente ejecutada según especificaciones de Proyecto.

| Código | Ud | Descripción | Rendimiento | Precio | Importe |
|---|---|---|---|---|---|
| mt08eft010a | m² | Tablero aglomerado hidrófugo, de 19 mm de espesor. (material) | 1.000 | 5.39 | 5.39 |
| mt32war060 | m² | Lona impermeable de protección, de polietileno, con malla de refuerzo y cuerda perimetral de poliamida para el ajuste de la lona. (material) | 1.150 | 3.53 | 4.06 |
| mt32war030 | m | Cinta plástica autoadhesiva. (material) | 2.500 | 0.03 | 0.08 |
| mo113 | h | Peón de obra blanca. (mano de obra) | 0.592 | 2.88 | 1.70 |
| % | % | Costes directos complementarios | 2 % | 11.23 | 0.22 |
|  |  | Costes directos |  |  | 11.45 |
