# Demolición de piso de aglomerado asfáltico en calzada, con martillo neumático, y carga manual de escombros sobre camión o contenedor

- Propiedad del archivo: CYPE INGENIEROS, S.A.
- Formato: FIEBDC-3/2002
- Ámbito geográfico: Colombia
- Costes indirectos: 3.00 %
- Gastos generales: 13.00 %
- Beneficio industrial: 6.00 %
- IVA: 16.00 %

## D Demoliciones

### DU Urbanización interior del terreno

#### DUX Andenes y pisos

**DUX030** m² Demolición de piso de aglomerado asfáltico en calzada, con martillo neumático, y carga manual de escombros sobre camión o contenedor.
Demolición de piso de aglomerado asfáltico en calzada, con martillo neumático, sin incluir la demolición de la base soporte. Incluso parte proporcional de corte previo del contorno con cortadora de asfalto, limpieza, acopio, retirada y carga manual de escombros sobre camión o contenedor.
Incluye: Corte del contorno con cortadora de asfalto. Demolición del piso con martillo neumático. Fragmentación de los escombros en piezas manejables. Retirada y acopio de escombros. Limpieza de los restos de obra. Carga manual de escombros sobre camión o contenedor.
Criterio de medición de proyecto: Superficie medida según documentación gráfica de Proyecto.
Criterio de medición de obra: Se medirá la superficie realmente demolida según especificaciones de Proyecto.

| Código | Ud | Descripción | Rendimiento | Precio | Importe |
|---|---|---|---|---|---|
| mq05mai030 | h | Martillo neumático. (maquinaria) | 0.257 | 4.17 | 1.07 |
| mq05pdm110 | h | Compresor portátil diesel media presión 10 m³/min. (maquinaria) | 0.129 | 7.08 | 0.91 |
| mq11eqc010 | h | Cortadora de piso con arranque, desplazamiento y regulación del disco de corte manuales. (maquinaria) | 0.006 | 37.74 | 0.23 |
| mo110 | h | Ayudante entendido. (mano de obra) | 0.102 | 2.94 | 0.30 |
| mo111 | h | Peón de obra blanca. (mano de obra) | 0.250 | 2.88 | 0.72 |
| % | % | Costes directos complementarios | 2 % | 3.23 | 0.06 |
|  |  | Costes directos |  |  | 3.29 |
