# Mortero cementoso fluido de fraguado a bajas temperaturas, aplicado en la formación de un anclaje estructural

- Propiedad del archivo: CYPE INGENIEROS, S.A.
- Formato: FIEBDC-3/2002
- Ámbito geográfico: Colombia
- Costes indirectos: 3.00 %
- Gastos generales: 13.00 %
- Beneficio industrial: 6.00 %
- IVA: 16.00 %

## E Estructuras

### EH Concreto armado

#### EHZ Refuerzos y anclajes

**EHZ510** m³ Mortero cementoso fluido de fraguado a bajas temperaturas, aplicado en la formación de un anclaje estructural.
Mortero cementoso fluido de fraguado a bajas temperaturas, aplicado en la formación del anclaje de un elemento estructural de concreto endurecido. Incluso parte proporcional de replanteo, limpieza de la superficie soporte, preparación de la mezcla, vertido y curado del mortero.
Incluye: Replanteo. Limpieza de la zona de aplicación. Preparación de la mezcla. Vertido del mortero en capas sucesivas. Curado del mortero. Limpieza de los restos generados.
Criterio de medición de proyecto: Volumen medido según documentación gráfica de Proyecto.
Criterio de medición de obra: Se medirá el volumen realmente ejecutado según especificaciones de Proyecto.

| Código | Ud | Descripción | Rendimiento | Precio | Importe |
|---|---|---|---|---|---|
| mt09reh360e | kg | Mortero cementoso fluido de fraguado a bajas temperaturas, para anclajes y rellenos de 5 a 50 mm de espesor. (material) | 2310.000 | 0.70 | 1617.00 |
| mo018 | h | Oficial 1ª de obra blanca. (mano de obra) | 7.703 | 4.53 | 34.89 |
| mo104 | h | Peón de obra blanca. (mano de obra) | 7.703 | 2.92 | 22.49 |
| % | % | Costes directos complementarios | 2 % | 1674.38 | 33.49 |
|  |  | Costes directos |  |  | 1707.87 |
