# Sellado de junta de 6 mm de anchura y 4 mm de profundidad entre el vidrio y cualquier tipo de carpintería interior o exterior, mediante un cordón elástico de silicona sintética incolora

- Propiedad del archivo: CYPE INGENIEROS, S.A.
- Formato: FIEBDC-3/2002
- Ámbito geográfico: Colombia
- Costes indirectos: 3.00 %
- Gastos generales: 13.00 %
- Beneficio industrial: 6.00 %
- IVA: 16.00 %

## L Carpintería, closets, vidrios y protecciones solares

### LC Carpintería

#### LCZ Reparaciones

**LCZ020** m Sellado de junta de 6 mm de anchura y 4 mm de profundidad entre el vidrio y cualquier tipo de carpintería interior o exterior, mediante un cordón elástico de silicona sintética incolora.
Sellado de junta de 6 mm de anchura y 4 mm de profundidad entre el vidrio y cualquier tipo de carpintería interior o exterior, mediante un cordón elástico de silicona sintética incolora.
Incluye: Limpieza de la junta. Aplicación de la silicona, presionándola con una espátula mojada.
Criterio de medición de proyecto: Longitud medida según documentación gráfica de Proyecto.
Criterio de medición de obra: Se medirá la longitud realmente ejecutada según especificaciones de Proyecto.

| Código | Ud | Descripción | Rendimiento | Precio | Importe |
|---|---|---|---|---|---|
| mt21vva015 | Ud | Cartucho de silicona sintética incolora de 310 ml (rendimiento aproximado de 12 m por cartucho). (material) | 0.090 | 2.14 | 0.19 |
| mo110 | h | Ayudante cristalero. (mano de obra) | 0.101 | 3.24 | 0.33 |
| % | % | Costes directos complementarios | 2 % | 0.52 | 0.01 |
|  |  | Costes directos |  |  | 0.53 |
