# Rehabilitación energética de fachada

- Propiedad del archivo: CYPE INGENIEROS, S.A.
- Formato: FIEBDC-3/2002
- Ámbito geográfico: Colombia
- Costes indirectos: 3.00 %
- Gastos generales: 13.00 %
- Beneficio industrial: 6.00 %
- IVA: 16.00 %

## Z Rehabilitación energética

### ZF Envolvente térmica en cerramientos verticales

#### ZFL Sistemas de aislamiento de fachadas ligeras

**ZFL020** m² Rehabilitación energética de fachada, mediante revestimiento exterior de fachada W681 "KNAUF" Aquapanel compuesto por una estructura metálica de acero galvanizado de perfiles horizontales de 30x30 y maestras verticales de 60x27 mm y 0,6 mm de espesor con una modulación de 400 mm, sobre la que se atornilla una placa Aquapanel Outdoor de 12,5 mm de espesor, fijada al soporte base con escuadras y creando una cámara de aire de 20 mm de espesor mínimo; aislamiento de panel rígido de lana de roca volcánica, no revestido, de 40 mm de espesor, fijado al soporte base y mortero para revestimiento exterior acabado pétreo.
Rehabilitación energética de fachada, mediante revestimiento exterior de fachada W681 "KNAUF" compuesto por una estructura metálica de acero galvanizado de perfiles horizontales de 30x30 y maestras verticales de 60x27 mm y 0,6 mm de espesor con una modulación de 400 mm, sobre la que se atornilla una placa Aquapanel Outdoor de 12,5 mm de espesor, fijada al soporte base con escuadras y creando una cámara de aire de 20 mm de espesor mínimo; aislamiento de formado por panel rígido de lana de roca volcánica, no revestido, de 40 mm de espesor, resistencia térmica 1,15 m²K/W, conductividad térmica 0,034 W/(mK), colocado a tope para evitar puentes térmicos, fijado al soporte base y posterior sellado de todas las uniones entre paneles con cinta de sellado de juntas y mortero para revestimiento exterior acabado pétreo. Entre los perfiles y la placa exterior se colocará una barrera impermeable al agua Tyvek. Incluso parte proporcional de banda acústica, tornillos, fijaciones, cinta autoadhesiva, mortero y cinta de juntas, mortero superficial y malla de fibra de vidrio e imprimación. Totalmente montado.
Incluye: Replanteo. Colocación de la banda acústica. Fijación de las escuadras al soporte base. Corte y preparación del aislamiento. Fijación del aislamiento. Fijación de la estructura metálica. Colocación de la lámina impermeabilizante. Colocación y atornillado de la placa a la estructura. Tratamiento de huecos. Enrasado y alisado con mortero de juntas. Colocación de cinta de juntas. Extendido de la capa de mortero base y colocación de la malla. Aplicación de la capa de imprimación. Aplicación de la capa de mortero.
Criterio de medición de proyecto: Superficie medida según documentación gráfica de Proyecto, sin duplicar esquinas ni encuentros, deduciendo los huecos de superficie mayor de 3 m².
Criterio de medición de obra: Se medirá la superficie realmente ejecutada según especificaciones de Proyecto, sin duplicar esquinas ni encuentros, deduciendo los huecos de superficie mayor de 3 m².

| Código | Ud | Descripción | Rendimiento | Precio | Importe |
|---|---|---|---|---|---|
| mt12pck020d | m | Banda acústica de dilatación "KNAUF" de 95 mm de anchura. (material) | 1.000 | 0.51 | 0.51 |
| mt12pak150b | Ud | Escuadra de acero galvanizado, de 120x50 mm, 60 mm de anchura y 2 mm de espesor, "KNAUF". (material) | 1.600 | 1.42 | 2.27 |
| mt12psg220 | Ud | Fijación compuesta por chazo y tornillo 5x27. (material) | 3.200 | 0.06 | 0.19 |
| mt16lra020zo | m² | Panel rígido de lana de roca volcánica, no revestido, de 40 mm de espesor, resistencia térmica 1,15 m²K/W, conductividad térmica 0,034 W/(mK). (material) | 1.000 | 6.35 | 6.35 |
| mt16aaa030 | m | Cinta autoadhesiva para sellado de juntas. (material) | 0.440 | 0.38 | 0.17 |
| mt12pfk012a | m | Perfil U 30/30 de lámina de acero galvanizado, sistemas "KNAUF", espesor 0,55 mm. (material) | 0.700 | 1.38 | 0.97 |
| mt12pfk011a | m | Maestra 60/27 "KNAUF" de lámina de acero galvanizado. (material) | 2.750 | 1.49 | 4.10 |
| mt12pak070 | m² | Barrera de agua Tyvek Aquapanel Outdoor "KNAUF". (material) | 1.100 | 5.09 | 5.60 |
| mt12pak010a | m² | Placa Aquapanel Outdoor "KNAUF" 12,5x1200x2400 con alma de cemento Portland, revestida con una capa de fibra de vidrio embebida en ambas caras. (material) | 1.000 | 26.31 | 26.31 |
| mt12pak040b | Ud | Tornillo Aquapanel Maxi TB 39 mm "KNAUF". (material) | 20.000 | 0.10 | 2.00 |
| mt12pak060 | kg | Mortero de juntas Aquapanel "KNAUF", color gris. (material) | 0.600 | 2.72 | 1.63 |
| mt12pak050 | m | Cinta de juntas Aquapanel Outdoor "KNAUF". (material) | 2.100 | 0.58 | 1.22 |
| mt12pak100a | m² | Malla superficial Aquapanel Outdoor "KNAUF" de fibra de vidrio, color blanco. (material) | 1.100 | 2.29 | 2.52 |
| mt12pak090a | kg | Mortero superficial Aquapanel "KNAUF", color blanco. (material) | 7.800 | 1.75 | 13.65 |
| mt12pak085 | l | Imprimación incolora al siloxano GRC "KNAUF". (material) | 0.150 | 4.03 | 0.60 |
| mt12pak120 | kg | Imprimación a base de copolímeros acrílicos modificados GRC "KNAUF", color a elegir, para mortero de acabado pétreo. (material) | 0.150 | 3.75 | 0.56 |
| mt12pak130 | kg | Mortero GRC "KNAUF", a base de copolímeros acrílicos modificados con siloxano, acabado pétreo, color a elegir. (material) | 0.400 | 4.37 | 1.75 |
| op00ato010 |  | Atornillador. | 1.000 | 0.00 | 0.00 |
| mo047 | h | Oficial 1ª montador de sistemas de fachadas prefabricadas. (mano de obra) | 0.842 | 4.53 | 3.81 |
| mo090 | h | Ayudante montador de sistemas de fachadas prefabricadas. (mano de obra) | 0.842 | 3.08 | 2.59 |
| % | % | Costes directos complementarios | 2 % | 76.80 | 1.54 |
|  |  | Costes directos |  |  | 78.34 |
