# Muro de gaviones compuesto por caja de 2x1x1 m de malla de triple torsión

- Propiedad del archivo: CYPE INGENIEROS, S.A.
- Formato: FIEBDC-3/2002
- Ámbito geográfico: Colombia
- Divisa: COP
- Costes indirectos: 3.00 %
- Gastos generales: 13.00 %
- Beneficio industrial: 6.00 %
- IVA: 16.00 %

## C Cimentaciones

### CC Contenciones

#### CCG Muros de gaviones

**CCG010** m³ Muro de gaviones compuesto por caja de 2x1x1 m de malla de triple torsión, hexagonal, de 80x100 mm, de alambre de acero galvanizado de 2,70 mm de diámetro, rellena de piedra granítica de aportación de granulometría comprendida entre 100 y 200 mm, colocada con retroexcavadora sobre neumáticos. Incluso elementos de apuntalamiento necesarios para su alineación y aplomado, cable de acero para sujeción de la caja y tubos de PVC para drenaje.
Muro de gaviones compuesto por caja de 2x1x1 m de malla de triple torsión, hexagonal, de 80x100 mm, de alambre de acero galvanizado de 2,70 mm de diámetro, rellena de piedra granítica de aportación de granulometría comprendida entre 100 y 200 mm, colocada con retroexcavadora sobre neumáticos. Incluso elementos de apuntalamiento necesarios para su alineación y aplomado, cable de acero para sujeción de la caja y tubos de PVC para drenaje.
Incluye: Replanteo. Preparación de la superficie de apoyo. Extendido de las cajas. Amarre de las aristas. Apuntalamiento de los laterales de las cajas. Disposición de los tubos de drenaje. Relleno de las cajas. Cierre y atado final de las cajas. Desapuntalamiento. Retirada del material sobrante.
Criterio de medición de proyecto: Volumen medido sobre la sección teórica de cálculo, según documentación gráfica de Proyecto.
Criterio de medición de obra: Se medirá el volumen teórico ejecutado según especificaciones de Proyecto.

| Código | Ud | Descripción | Rendimiento | Precio | Importe |
|---|---|---|---|---|---|
| mt07ame520d | Ud | Caja de 2x1x1 m de malla de triple torsión, hexagonal, de 80x100 mm, de alambre de acero galvanizado de 2,7 mm de diámetro, para gavión. (material) | 0.525 | 53119.33 | 27887.65 |
| mt50spr100a | m | Cable de acero de 2 mm de diámetro, para sujeción de malla de triple torsión. (material) | 1.750 | 2110.38 | 3693.17 |
| mt50spa052b | m | Tablón de madera de pino, de 20x7,2 cm. (material) | 0.300 | 8320.98 | 2496.29 |
| mt50spa101 | kg | Clavos de acero. (material) | 0.075 | 2464.07 | 184.81 |
| mt36tie010da | m | Tubo de PVC, serie B, de 75 mm de diámetro y 3 mm de espesor, con extremo abocardado. (material) | 0.050 | 7889.29 | 394.46 |
| mt06psm010b | m³ | Piedra granítica de granulometría comprendida entre 100 y 200 mm. (material) | 1.100 | 42564.20 | 46820.62 |
| mq01exn020a | h | Retroexcavadora hidráulica sobre neumáticos, de 105 kW. (maquinaria) | 0.330 | 88691.43 | 29268.17 |
| mq04cab010c | h | Camión basculante de 12 t de carga, de 162 kW. (maquinaria) | 0.275 | 76865.91 | 21138.13 |
| mo041 | h | Oficial 1ª obra blanca de obra civil. (mano de obra) | 0.373 | 13844.46 | 5163.98 |
| mo087 | h | Ayudante de obra blanca de obra civil. (mano de obra) | 1.864 | 10324.57 | 19245.00 |
| % | % | Herramienta menor | 2 % | 156292.28 | 3125.85 |
|  |  | Costes directos |  |  | 159418.13 |
