# FIEBDC-3

- Propiedad del archivo: CYPE INGENIEROS, S.A.
- Formato: FIEBDC-3/2002
- Ámbito geográfico: Colombia
- Costes indirectos: 3.00 %
- Gastos generales: 13.00 %
- Beneficio industrial: 6.00 %
- IVA: 16.00 %

| Código | Ud | Descripción | Precio |
|---|---|---|---|
| mt07ame050bac | m² | Malla electrosoldada tipo D 63, 20x20 cm y Ø 4-4 mm, según NTC 2310 y ASTM A 497. (material) | 1.16 |
| mt08var050 | kg | Alambre galvanizado para atar, de 1,30 mm de diámetro. (material) | 1.11 |
| op00ata010 |  | Atadora de armadura. | 0.00 |
| op00ciz020 |  | Cizalla para acero en barras corrugadas. | 0.00 |
| mo042 | h | Oficial 1ª armador de concreto. (mano de obra) | 4.63 |
| mo088 | h | Ayudante armador de concreto. (mano de obra) | 3.15 |
| % | % | Costes directos complementarios | 0.00 |
| CHA020 | m² |  |  |

## Otros textos del archivo
- Malla electrosoldada tipo D 63, colocada en obra, en muro de contención 3
