# Corte de piso de concreto, mediante máquina cortadora de piso, y carga manual sobre camión o contenedor

- Propiedad del archivo: CYPE INGENIEROS, S.A.
- Formato: FIEBDC-3/2002
- Ámbito geográfico: Colombia
- Divisa: COP
- Costes indirectos: 3.00 %
- Gastos generales: 13.00 %
- Beneficio industrial: 6.00 %
- IVA: 16.00 %

## D Demoliciones

### DM Firmes y pisos

#### DMC Cortes

**DMC010** m Corte de piso de concreto, mediante máquina cortadora de piso, y carga manual sobre camión o contenedor.
Corte de piso de concreto, mediante máquina cortadora de piso, y carga manual sobre camión o contenedor.
Incluye: Replanteo de las zonas a cortar. Corte del piso. Limpieza de los restos de obra. Carga manual de escombros sobre camión o contenedor.
Criterio de medición de proyecto: Longitud medida según documentación gráfica de Proyecto.
Criterio de medición de obra: Se medirá la longitud realmente ejecutada según especificaciones de Proyecto.

| Código | Ud | Descripción | Rendimiento | Precio | Importe |
|---|---|---|---|---|---|
| mq11eqc010 | h | Cortadora de piso con arranque, desplazamiento y regulación del disco de corte manuales. (maquinaria) | 0.072 | 70608.72 | 5083.83 |
| mo087 | h | Ayudante de obra blanca de obra civil. (mano de obra) | 0.081 | 10324.57 | 836.29 |
| % | % | Herramienta menor | 2 % | 5920.12 | 118.40 |
|  |  | Costes directos |  |  | 6038.52 |
