# Malla electrosoldada tipo D 257, colocada en obra, en losa maciza

- Propiedad del archivo: CYPE INGENIEROS, S.A.
- Formato: FIEBDC-3/2002
- Ámbito geográfico: Colombia
- Costes indirectos: 3.00 %
- Gastos generales: 13.00 %
- Beneficio industrial: 6.00 %
- IVA: 16.00 %

## E Estructuras

### EN Concretos, aceros y encofrados

#### ENA Aceros

**ENA020** m² Malla electrosoldada tipo D 257, colocada en obra, en losa maciza.
Suministro y colocación de malla electrosoldada tipo D 257, colocada en obra, en losa maciza. Incluso parte proporcional de alambre de atar, cortes y solapes.
Incluye: Corte de la malla electrosoldada. Montaje y colocación de la malla electrosoldada. Sujeción de la malla electrosoldada.
Criterio de medición de proyecto: Superficie teórica medida según documentación gráfica de Proyecto. No se ha incrementado la medición por solapes, ya que en la descomposición se ha considerado un 20% más de superficie.
Criterio de medición de obra: Se medirá la superficie teórica ejecutada según especificaciones de Proyecto.

| Código | Ud | Descripción | Rendimiento | Precio | Importe |
|---|---|---|---|---|---|
| mt07ame050iia | m² | Malla electrosoldada tipo D 257, 15x15 cm y Ø 7-7 mm, según NTC 2310 y ASTM A 497. (material) | 1.200 | 4.71 | 5.65 |
| mt08var050 | kg | Alambre galvanizado para atar, de 1,30 mm de diámetro. (material) | 0.009 | 1.11 | 0.01 |
| op00ciz020 |  | Cizalla para acero en barras corrugadas. | 1.000 | 0.00 | 0.00 |
| op00ata010 |  | Atadora de armadura. | 1.000 | 0.00 | 0.00 |
| mo042 | h | Oficial 1ª armador de concreto. (mano de obra) | 0.014 | 4.63 | 0.06 |
| mo088 | h | Ayudante armador de concreto. (mano de obra) | 0.014 | 3.15 | 0.04 |
| % | % | Costes directos complementarios | 2 % | 5.76 | 0.12 |
|  |  | Costes directos |  |  | 5.88 |
