# Celda de medida, de 24 kV de tensión asignada, 800x1025x1800 mm

- Propiedad del archivo: CYPE INGENIEROS, S.A.
- Formato: FIEBDC-3/2002
- Ámbito geográfico: Colombia
- Divisa: COP
- Costes indirectos: 3.00 %
- Gastos generales: 13.00 %
- Beneficio industrial: 6.00 %
- IVA: 16.00 %

## I Instalaciones

### IU Urbanas

#### IUC Centros de transformación

**IUC020** Ud Celda de medida, de 24 kV de tensión asignada, 800x1025x1800 mm.
Suministro e instalación de celda de medida, de 24 kV de tensión asignada, 800x1025x1800 mm, formada por cuerpo metálico, embarrado de cobre y transformadores de medida. Incluso accesorios necesarios para su correcta instalación.
Incluye: Montaje, conexionado y comprobación de su correcto funcionamiento.
Criterio de medición de proyecto: Número de unidades previstas, según documentación gráfica de Proyecto.
Criterio de medición de obra: Se medirá el número de unidades realmente ejecutadas según especificaciones de Proyecto.

| Código | Ud | Descripción | Rendimiento | Precio | Importe |
|---|---|---|---|---|---|
| mt35amt040a | Ud | Celda de medida, de 24 kV de tensión asignada, 800x1025x1800 mm, formada por cuerpo metálico, embarrado de cobre y transformadores de medida. (material) | 1.000 | 5425669.56 | 5425669.56 |
| mo003 | h | Maestro electricista. (mano de obra) | 2.389 | 17018.01 | 40656.03 |
| mo102 | h | Ayudante electricista. (mano de obra) | 2.389 | 12115.17 | 28943.14 |
| % | % | Herramienta menor | 2 % | 5495268.73 | 109905.37 |
|  |  | Costes directos |  |  | 5605174.10 |
