# Geotextil no tejido

- Propiedad del archivo: CYPE INGENIEROS, S.A.
- Formato: FIEBDC-3/2002
- Ámbito geográfico: Colombia
- Divisa: COP
- Costes indirectos: 3.00 %
- Gastos generales: 13.00 %
- Beneficio industrial: 6.00 %
- IVA: 16.00 %

## N Aislamientos e impermeabilizaciones

### NG Geosintéticos

#### NGX Geotextiles

**NGX010** m² Geotextil no tejido.
Suministro y colocación sobre el terreno de geotextil no tejido compuesto por fibras de polipropileno unidas por agujeteado, con una resistencia a la tracción longitudinal de 25,2 kN/m, una resistencia a la tracción transversal de 25,6 kN/m, una apertura de cono al ensayo de perforación dinámica según ISO 13433 inferior a 9,6 mm, resistencia CBR a punzonamiento 4,5 kN y una masa superficial de 350 g/m². Incluso cortes, fijaciones al terreno, resolución de solapes y uniones.
Incluye: Colocación del geotextil sobre el terreno. Resolución de solapes y uniones. Fijación del geotextil al terreno mediante grapas.
Criterio de medición de proyecto: Superficie medida según documentación gráfica de Proyecto.
Criterio de medición de obra: Se medirá la superficie realmente ejecutada según especificaciones de Proyecto, incluyendo las entregas y los solapes.

| Código | Ud | Descripción | Rendimiento | Precio | Importe |
|---|---|---|---|---|---|
| mt14gsa030mm | m² | Geotextil no tejido compuesto por fibras de polipropileno unidas por agujeteado, con una resistencia a la tracción longitudinal de 25,2 kN/m, una resistencia a la tracción transversal de 25,6 kN/m, una apertura de cono al ensayo de perforación dinámica según ISO 13433 inferior a 9,6 mm, resistencia CBR a punzonamiento 4,5 kN y una masa superficial de 350 g/m². (material) | 1.100 | 7963.76 | 8760.14 |
| mo041 | h | Oficial 1ª obra blanca de obra civil. (mano de obra) | 0.002 | 19178.83 | 38.36 |
| mo087 | h | Ayudante de obra blanca de obra civil. (mano de obra) | 0.005 | 14316.45 | 71.58 |
| % | % | Herramienta menor | 2 % | 8870.08 | 177.40 |
|  |  | Costes directos |  |  | 9047.48 |
