# Geotextil tejido

- Propiedad del archivo: CYPE INGENIEROS, S.A.
- Formato: FIEBDC-3/2002
- Ámbito geográfico: Colombia
- Divisa: COP
- Costes indirectos: 3.00 %
- Gastos generales: 13.00 %
- Beneficio industrial: 6.00 %
- IVA: 16.00 %

## N Aislamientos e impermeabilizaciones

### NG Geosintéticos

#### NGX Geotextiles

**NGX020** m² Geotextil tejido.
Suministro y colocación sobre el terreno de geotextil tejido a base de polipropileno, con una resistencia a la tracción longitudinal de 85,0 kN/m, una resistencia a la tracción transversal de 85,0 kN/m, una apertura de cono al ensayo de perforación dinámica según ISO 13433 inferior a 8 mm, resistencia CBR a punzonamiento 9 kN y una masa superficial de 371 g/m². Incluso cortes, fijaciones al terreno, resolución de solapes y uniones.
Incluye: Colocación del geotextil sobre el terreno. Resolución de solapes y uniones. Fijación del geotextil al terreno mediante grapas.
Criterio de medición de proyecto: Superficie medida según documentación gráfica de Proyecto.
Criterio de medición de obra: Se medirá la superficie realmente ejecutada según especificaciones de Proyecto, incluyendo las entregas y los solapes.

| Código | Ud | Descripción | Rendimiento | Precio | Importe |
|---|---|---|---|---|---|
| mt14gsa040gg | m² | Geotextil tejido a base de polipropileno, con una resistencia a la tracción longitudinal de 85 kN/m, una resistencia a la tracción transversal de 85 kN/m, una apertura de cono al ensayo de perforación dinámica según ISO 13433 inferior a 8 mm, resistencia CBR a punzonamiento 9 kN y una masa superficial de 371 g/m². (material) | 1.100 | 9328.98 | 10261.88 |
| mo041 | h | Oficial 1ª obra blanca de obra civil. (mano de obra) | 0.002 | 19178.83 | 38.36 |
| mo087 | h | Ayudante de obra blanca de obra civil. (mano de obra) | 0.005 | 14316.45 | 71.58 |
| % | % | Herramienta menor | 2 % | 10371.82 | 207.44 |
|  |  | Costes directos |  |  | 10579.26 |
