# Juego biosaludable, tipo volante

- Propiedad del archivo: CYPE INGENIEROS, S.A.
- Formato: FIEBDC-3/2002
- Ámbito geográfico: Colombia
- Divisa: COP
- Costes indirectos: 3.00 %
- Gastos generales: 13.00 %
- Beneficio industrial: 6.00 %
- IVA: 16.00 %

## T Amoblamiento urbano

### TB Áreas de juegos biosaludables

#### TBB Para personas de la tercera edad

**TBB020** Ud Juego biosaludable, tipo volante.
Juego biosaludable, tipo volante, para un usuario, de tubo de acero galvanizado pintado al horno, de 100x72x140 cm. Colocación en obra: con chazos químicos, sobre una superficie base.
Criterio de valoración económica: El precio no incluye la superficie base.
Incluye: Replanteo. Fijación del juego biosaludable.
Criterio de medición de proyecto: Número de unidades previstas, según documentación gráfica de Proyecto.
Criterio de medición de obra: Se medirá el número de unidades realmente ejecutadas según especificaciones de Proyecto.

| Código | Ud | Descripción | Rendimiento | Precio | Importe |
|---|---|---|---|---|---|
| mt50spl105b | Ud | Fijación compuesta por chazo químico, arandela y tornillo de acero. (material) | 4.000 | 18842.84 | 75371.36 |
| mt52jbs020a | Ud | Juego biosaludable, tipo volante, para un usuario, formado por poste de tubo de acero galvanizado pintado al horno, dos ruedas de acero galvanizado con empuñaduras de material plástico, estructura soporte tubular para la fijación de las ruedas al poste, placa base con cuatro puntos de anclaje, tapa antivandálica para la protección de los anclajes, tornillos de acero galvanizado y tuercas autoblocantes, de 100x72x140 cm, con zona de seguridad de 6 m²; para la realización de ejercicios de mejora de la coordinación y fortalecimiento de la musculatura de los hombros y la mejora de la flexibilidad de las articulaciones de los hombros, muñecas, codos y clavículas por parte de la tercera edad. (material) | 1.000 | 1792903.20 | 1792903.20 |
| op00tal010 |  | Taladro. | 1.000 | 0.00 | 0.00 |
| op00ato010 |  | Atornillador. | 1.000 | 0.00 | 0.00 |
| mo041 | h | Oficial 1ª obra blanca de obra civil. (mano de obra) | 1.753 | 36735.58 | 64397.47 |
| mo087 | h | Ayudante de obra blanca de obra civil. (mano de obra) | 1.753 | 27459.10 | 48135.80 |
| % | % | Herramienta menor | 2 % | 1980807.83 | 39616.16 |
|  |  | Costes directos |  |  | 2020423.99 |
