# Depósito de almacenamiento de aguas residuales de polietileno de alta densidad (PEAD/HDPE), de 3500 litros

- Propiedad del archivo: CYPE INGENIEROS, S.A.
- Formato: FIEBDC-3/2002
- Ámbito geográfico: Colombia
- Divisa: COP
- Costes indirectos: 3.00 %
- Gastos generales: 13.00 %
- Beneficio industrial: 6.00 %
- IVA: 16.00 %

**IUE010** Ud Depósito de almacenamiento de aguas residuales de polietileno de alta densidad (PEAD/HDPE), de 3500 litros.
Suministro e instalación de depósito de almacenamiento de aguas residuales de polietileno de alta densidad (PEAD/HDPE), de 3500 litros, con boca de entrada de 110 mm de diámetro y boca de salida de 200 mm de diámetro con tapa.
Incluye: Replanteo. Colocación. Conexionado y comprobación de su correcto funcionamiento.
Criterio de medición de proyecto: Número de unidades previstas, según documentación gráfica de Proyecto.
Criterio de medición de obra: Se medirá el número de unidades realmente ejecutadas según especificaciones de Proyecto.

| Código | Ud | Descripción | Rendimiento | Precio | Importe |
|---|---|---|---|---|---|
| mt46fdg010b | Ud | Depósito de almacenamiento de aguas residuales de polietileno de alta densidad (PEAD/HDPE), de 3500 litros, con boca de entrada de 110 mm de diámetro y boca de salida de 200 mm de diámetro con tapa. (material) | 1.000 | 5007235.82 | 5007235.82 |
| mo008 | h | Oficial 1ª plomero. (mano de obra) | 2.640 | 18596.15 | 49093.84 |
| mo107 | h | Ayudante plomero. (mano de obra) | 2.640 | 13222.57 | 34907.58 |
| % | % | Herramienta menor | 2 % | 5091237.24 | 101824.74 |
|  |  | Costes directos |  |  | 5193061.98 |
