# Cubrición decorativa del terreno, con agregado

- Propiedad del archivo: CYPE Ingenieros S.A.
- Formato: FIEBDC-3/2016
- Programa: Generador de precios de la construcción. CYPE Ingenieros, S.A.
- Fecha: 18/06/2025
- Ámbito geográfico: Colombia
- Divisa: COP
- Costes indirectos: 3 %
- Gastos generales: 13 %
- Beneficio industrial: 6 %
- IVA: 16 %

## J Jardinería

### JT Decoración y tratamiento de superficies

#### JTI Superficies de materiales inertes

**JTI010** m² Cubrición decorativa del terreno, con agregado.
Cubrición decorativa del terreno, con agregado, realizada mediante: malla de polipropileno no tejido, de 150 mm/s de permeabilidad al agua, expresada como índice de velocidad y 90 g/m² de masa superficial, con función antihierbas, fijada sobre el terreno con anclajes de acero corrugado en forma de U, de 8 mm de diámetro; y extendido de gravilla de machaqueo, de granulometría comprendida entre 9 y 12 mm, color color a elegir, con medios manuales, hasta formar una capa uniforme de 5 cm de espesor mínimo.
Incluye: Preparación del terreno. Colocación de la malla antihierbas. Extendido de los agregados. Riego de limpieza.
Criterio de medición de proyecto: Superficie medida en proyección horizontal, según documentación gráfica de Proyecto.
Criterio de medición de obra: Se medirá, en proyección horizontal, la superficie realmente ejecutada según especificaciones de Proyecto.

| Código | Ud | Descripción | Rendimiento | Precio | Importe |
|---|---|---|---|---|---|
| mt48mal010c | m² | Malla de polipropileno no tejido, de 150 mm/s de permeabilidad al agua, expresada como índice de velocidad, según ISO 11058, y 90 g/m² de masa superficial, con función antihierbas, permeable al aire y a los nutrientes, químicamente inerte y estable tanto a suelos ácidos como alcalinos y con resistencia a los rayos UV. (material) | 1.1 | 2035.49 | 2239.039 |
| mt48mal025 | Ud | Anclaje de acero corrugado en forma de U, de 8 mm de diámetro, para sujeción de redes y mallas al terreno. (material) | 5 | 1090.44 | 5452.200 |
| mt48adc010a | m³ | Gravilla de machaqueo, de granulometría comprendida entre 9 y 12 mm, color color a elegir, suministrada en sacos; para uso decorativo. (material) | 0.03 | 337243.98 | 10117.319 |
| mt08aaa010a | m³ | Agua. (material) | 0.005 | 4956.56 | 24.783 |
| mo040 | h | Oficial 1ª jardinero. (mano de obra) | 0.018 | 36735.58 | 661.240 |
| mo086 | h | Ayudante jardinero. (mano de obra) | 0.058 | 27459.1 | 1592.628 |
| % | % | Herramienta menor | 2 % | 20087.209 | 401.744 |
|  |  | Costes directos |  |  | 20488.953 |

Residuos:
- colocación: mt48mal010c; factor de residuo 0.07
- colocación: mt48mal025 Anclaje de acero corrugado en forma de U, de 8 mm de diámetro, para sujeción de redes y mallas al terreno; factor de residuo 0.025
- colocación: mt48adc010a; factor de residuo 0.003

## Recursos

**mt48mal010c** m² Malla de polipropileno no tejido
Datos técnicos: Coste energético 10.689 MJ; Emisión de CO2 0.377 kg; Código LER 17 06 04; Masa del elemento 0.09 kg; Volumen 0.00015 m3
Residuos:
- embalaje: re170203 Plástico. (componente de residuo); rendimiento 0.024 kg; Código LER 17 02 03; Masa del elemento 1 kg; Volumen 0.001667 m3

**mt48mal025** Ud Anclaje de acero corrugado en forma de U, de 8 mm de diámetro, para sujeción de redes y mallas al terreno
Datos técnicos: Coste energético 2.417 MJ; Emisión de CO2 0.101 kg; Código LER 17 04 05; Masa del elemento 0.19 kg; Volumen 0.00009 m3

**mt48adc010a** m³ Gravilla de machaqueo
Datos técnicos: Coste energético 1090.830 MJ; Emisión de CO2 54.698 kg; Código LER 01 04 08; Masa del elemento 1950 kg; Volumen 1.3 m3
Residuos:
- embalaje: re170203 Plástico; rendimiento 9.75 kg

**mt08aaa010a** m³ Agua
Datos técnicos: Coste energético 60.000 MJ; Emisión de CO2 30.000 kg
