# Piso continuo drenante, a base de resina epoxi

- Propiedad del archivo: CYPE Ingenieros S.A.
- Formato: FIEBDC-3/2016
- Programa: Generador de precios de la construcción. CYPE Ingenieros, S.A.
- Fecha: 13/02/2025
- Ámbito geográfico: Colombia
- Divisa: COP
- Costes indirectos: 3 %
- Gastos generales: 13 %
- Beneficio industrial: 6 %
- IVA: 16 %

## M Firmes y pisos urbanos

### MP Pisos urbanos

#### MPD Drenantes

**MPD010** m² Piso continuo drenante, a base de resina epoxi.
Piso continuo drenante formado por capa de mortero realizado "in situ" a base de resina epoxi bicomponente y agregado de 6 a 10 mm de diámetro, de 20 mm de espesor, para tráfico peatonal, con una resistencia a flexotracción de 3 N/mm², una resistencia a compresión de 6 N/mm² y una capacidad drenante >=150 l/(m²·min), resistencia al deslizamiento alta.
Criterio de valoración económica: El precio no incluye la base soporte.
Incluye: Ejecución de la base. Preparación de la superficie de apoyo. Replanteo de las juntas de construcción y de dilatación. Tendido de niveles mediante toques, maestras de concreto o reglas. Riego de la superficie base. Formación de juntas de construcción y de juntas perimetrales de dilatación. Conexionado, anclaje y emboquillado de las redes de instalaciones proyectadas. Fundido, extendido y vibrado del mortero. Curado del mortero. Replanteo de las juntas de retracción. Corte del piso. Limpieza final de las juntas de retracción.
Criterio de medición de proyecto: Superficie medida según documentación gráfica de Proyecto.
Criterio de medición de obra: Se medirá la superficie realmente ejecutada según especificaciones de Proyecto.

| Código | Ud | Descripción | Rendimiento | Precio | Importe |
|---|---|---|---|---|---|
| mt47pcd020a | kg | Resina epoxi bicomponente. (material) | 1 | 158038.03 | 158038.030 |
| mt01arg120a | kg | Agregado de 6 a 10 mm de diámetro. (material) | 30 | 101.85 | 3055.500 |
| mq06vib020 | h | Regla vibrante de 3 m. (maquinaria) | 0.092 | 13244.03 | 1218.451 |
| mq06cor020 | h | Equipo para corte de juntas en soleras de concreto. (maquinaria) | 0.09 | 26941.82 | 2424.764 |
| mo041 | h | Oficial 1ª obra blanca de obra civil. (mano de obra) | 0.621 | 27792.28 | 17259.006 |
| mo087 | h | Ayudante de obra blanca de obra civil. (mano de obra) | 0.621 | 20774.17 | 12900.760 |
| % | % | Herramienta menor | 2 % | 194896.511 | 3897.930 |
|  |  | Costes directos |  |  | 198794.441 |

Residuos:
- colocación: mt47pcd020a Resina epoxi bicomponente; factor de residuo 0.03

## Recursos

**mt47pcd020a** kg Resina epoxi bicomponente
Datos técnicos: Coste energético 86.761 MJ; Emisión de CO2 3.294 kg; Código LER 17 09 04; Masa del elemento 1 kg; Volumen 0.000667 m3
Residuos:
- embalaje: re170203 Plástico. (componente de residuo); rendimiento 0.003 kg; Código LER 17 02 03; Masa del elemento 1 kg; Volumen 0.001667 m3
