# Marca vial para flechas e inscripciones, retrorreflectante en seco y con humedad o lluvia, realizada con una mezcla de pintura alcídica de color blanco y microesferas de vidrio, aplicada manualmente

- Propiedad del archivo: CYPE INGENIEROS, S.A.
- Formato: FIEBDC-3/2002
- Ámbito geográfico: Colombia
- Costes indirectos: 3.00 %
- Gastos generales: 13.00 %
- Beneficio industrial: 6.00 %
- IVA: 16.00 %

**MSH030** m² Marca vial para flechas e inscripciones, retrorreflectante en seco y con humedad o lluvia, realizada con una mezcla de pintura alcídica de color blanco y microesferas de vidrio, aplicada manualmente.
Marca vial para flechas e inscripciones, retrorreflectante en seco y con humedad o lluvia, realizada con una mezcla de pintura alcídica de color blanco y microesferas de vidrio, aplicada manualmente. Incluso parte proporcional de limpieza y premarcaje.
Incluye: Barrido mediante barredora mecánica. Premarcaje. Aplicación manual de la mezcla.
Criterio de medición de proyecto: Superficie medida según documentación gráfica de Proyecto.
Criterio de medición de obra: Se medirá la superficie realmente fresada según especificaciones de Proyecto.

| Código | Ud | Descripción | Rendimiento | Precio | Importe |
|---|---|---|---|---|---|
| mt50mvh030a | kg | Pintura alcídica de color blanco. (material) | 0.800 | 1.57 | 1.26 |
| mt50mvh100b | kg | Microesferas de vidrio. (material) | 0.500 | 1.09 | 0.55 |
| mq11bar010 | h | Barredora remolcada con motor auxiliar. (maquinaria) | 0.001 | 1.25 | 0.00 |
| mq08war010a | h | Máquina manual, para pintar marcas viales sobre la calzada. (maquinaria) | 0.005 | 3.03 | 0.02 |
| mo041 | h | Oficial 1ª obra blanca de obra civil. (mano de obra) | 0.024 | 3.07 | 0.07 |
| mo087 | h | Ayudante de obra blanca de obra civil. (mano de obra) | 0.072 | 2.26 | 0.16 |
| % | % | Herramienta menor | 2 % | 2.06 | 0.04 |
|  |  | Costes directos |  |  | 2.10 |
