# Geotextil no tejido

- Propiedad del archivo: CYPE Ingenieros S.A.
- Formato: FIEBDC-3/2016
- Programa: Generador de precios de la construcción. CYPE Ingenieros, S.A.
- Fecha: 27/12/2021
- Ámbito geográfico: Colombia
- Divisa: COP
- Costes indirectos: 3 %
- Gastos generales: 13 %
- Beneficio industrial: 6 %
- IVA: 16 %

## N Aislamientos e impermeabilizaciones

### NG Geosintéticos

#### NGX Geotextiles

**NGX010** m² Geotextil no tejido.
Suministro y colocación sobre el terreno de geotextil no tejido compuesto por fibras de polipropileno unidas por agujeteado, con una resistencia a la tracción longitudinal de 42,5 kN/m, una resistencia a la tracción transversal de 50,1 kN/m, una apertura de cono al ensayo de perforación dinámica según ISO 13433 inferior a 5,2 mm, resistencia CBR a punzonamiento 7,7 kN y una masa superficial de 700 g/m². Incluso cortes, fijaciones al terreno, resolución de solapes y uniones.
Incluye: Colocación del geotextil sobre el terreno. Resolución de solapes y uniones. Fijación del geotextil al terreno mediante grapas.
Criterio de medición de proyecto: Superficie medida según documentación gráfica de Proyecto.
Criterio de medición de obra: Se medirá la superficie realmente ejecutada según especificaciones de Proyecto, incluyendo las entregas y los solapes.

| Código | Ud | Descripción | Rendimiento | Precio | Importe |
|---|---|---|---|---|---|
| mt14gsa030qq | m² | Geotextil no tejido compuesto por fibras de polipropileno unidas por agujeteado, con una resistencia a la tracción longitudinal de 42,5 kN/m, una resistencia a la tracción transversal de 50,1 kN/m, una apertura de cono al ensayo de perforación dinámica según ISO 13433 inferior a 5,2 mm, resistencia CBR a punzonamiento 7,7 kN y una masa superficial de 700 g/m². (material) | 1.1 | 15927.5 | 17520.250 |
| mo041 | h | Oficial 1ª obra blanca de obra civil. (mano de obra) | 0.002 | 19178.8 | 38.358 |
| mo087 | h | Ayudante de obra blanca de obra civil. (mano de obra) | 0.005 | 14316.5 | 71.583 |
| % | % | Herramienta menor | 2 % | 17630.191 | 352.604 |
|  |  | Costes directos |  |  | 17982.795 |

Residuos:
- colocación: mt14gsa030qq; factor de residuo 0.035

## Recursos

**mt14gsa030qq** m² Geotextil no tejido compuesto por fibras de polipropileno unidas por agujeteado
Datos técnicos: Coste energético 64.352 MJ; Emisión de CO2 2.053 kg; Código LER 17 06 04; Masa del elemento 0.7 kg; Volumen 0.001167 m3
Residuos:
- embalaje: re170203 Plástico. (componente de residuo); rendimiento 0.034 kg; Código LER 17 02 03; Masa del elemento 1 kg; Volumen 0.001667 m3
