# Terraplenado y compactación para núcleo de terraplén con material seleccionado, hasta alcanzar una densidad seca no inferior al 95% de la máxima obtenida en el ensayo Proctor Modificado

- Propiedad del archivo: CYPE INGENIEROS, S.A.
- Formato: FIEBDC-3/2002
- Ámbito geográfico: Colombia
- Costes indirectos: 3.00 %
- Gastos generales: 13.00 %
- Beneficio industrial: 6.00 %
- IVA: 16.00 %

## A Acondicionamiento del terreno

### AD Movimiento de tierras

#### ADP Terraplenados

**ADP010** m³ Terraplenado y compactación para núcleo de terraplén con material seleccionado, hasta alcanzar una densidad seca no inferior al 95% de la máxima obtenida en el ensayo Proctor Modificado.
Formación de terraplenado a cielo abierto para núcleo de terraplén, mediante el extendido en tongadas de espesor no superior a 30 cm de material seleccionado, que cumple los requisitos expuestos en el art. 330.3.3.1 del PG-3 y posterior compactación mediante equipo mecánico hasta alcanzar una densidad seca no inferior al 95% de la máxima obtenida en el ensayo Proctor Modificado, (ensayo no incluido en este precio), y ello cuantas veces sea necesario, hasta conseguir la cota de subrasante. Incluso aporte de material seleccionado, carga, transporte y descarga a pie de tajo del material y humectación del mismo.
Incluye: Replanteo general y fijación de los puntos y niveles de referencia. Trazado de los bordes de la base del terraplén. Preparación de la superficie de apoyo. Carga, transporte y extendido por tongadas de espesor uniforme. Humectación o desecación de cada tongada. Compactación por tongadas. Escarificado, refino, reperfilado y formación de pendientes. Carga a camión.
Criterio de medición de proyecto: Volumen medido sobre los perfiles de los planos topográficos de Proyecto, que definen el movimiento de tierras a realizar en obra.
Criterio de medición de obra: Se medirá el volumen de relleno sobre los perfiles transversales del terreno realmente ejecutados, compactados y terminados según especificaciones de Proyecto, siempre que los asientos medios del cimiento debido a su compresibilidad sean inferiores al dos por ciento de la altura media del relleno tipo terraplén. En caso contrario, podrá abonarse el exceso de volumen de relleno, siempre que este asiento del cimiento haya sido comprobado mediante la instrumentación adecuada, cuya instalación y coste correrá a cargo del Contratista. No serán de abono los rellenos que fuesen necesarios para restituir la explanación a las cotas proyectadas debido a un exceso de excavación o cualquier otro caso de ejecución incorrecta imputable al Contratista, ni las creces no previstas en este Proyecto, estando el Contratista obligado a corregir a su costa dichos defectos sin derecho a percepción adicional alguna.

| Código | Ud | Descripción | Rendimiento | Precio | Importe |
|---|---|---|---|---|---|
| mt01art030a | m³ | Material seleccionado de aportación, para formación de terraplenados, según el art. 330.3.3.1 del PG-3. (material) | 1.000 | 9.07 | 9.07 |
| mq01pan010b | h | Pala cargadora sobre neumáticos de 85 CV/1,2 m³. (maquinaria) | 0.030 | 33.69 | 1.01 |
| mq04cab010b | h | Camión basculante de 10 t de carga. (maquinaria) | 0.045 | 25.48 | 1.15 |
| mq01mot010a | h | Motoniveladora de 135 CV. (maquinaria) | 0.010 | 52.38 | 0.52 |
| mq02rov010b | h | Compactador monocilíndrico vibrante autopropulsado, de 15 t. (maquinaria) | 0.040 | 49.81 | 1.99 |
| mq02cia020 | h | Camión con cuba de agua. (maquinaria) | 0.020 | 27.88 | 0.56 |
| mo104 | h | Peón de obra blanca. (mano de obra) | 0.078 | 2.92 | 0.23 |
| % | % | Costes directos complementarios | 2 % | 14.53 | 0.29 |
|  |  | Costes directos |  |  | 14.82 |
