# Estabilización de taludes verticales mediante la proyección por vía húmeda de concreto

- Propiedad del archivo: CYPE INGENIEROS, S.A.
- Formato: FIEBDC-3/2002
- Ámbito geográfico: Colombia
- Divisa: COP
- Costes indirectos: 3.00 %
- Gastos generales: 13.00 %
- Beneficio industrial: 6.00 %
- IVA: 16.00 %

## A Acondicionamiento del terreno

### AD Movimiento de tierras en edificación

#### ADV Estabilización de taludes

**ADV020** m² Estabilización de taludes verticales mediante la proyección por vía húmeda de concreto.
Estabilización de taludes verticales mediante la proyección por vía húmeda de concreto f'c=210 kg/cm² (21 MPa), clase de exposición F0 S0 P0 C0, tamaño máximo del agregado 19 mm, manejabilidad fluida, de 10 cm de espesor total en capas sucesivas.
Incluye: Preparación de la superficie soporte. Regulación de la uniformidad de la presión del aire y de la velocidad. Regulación del contenido de agua. Proyección del material, manteniendo la boquilla a la distancia adecuada. Retirada y carga de los productos de rebote y de los restos generados.
Criterio de medición de proyecto: Superficie medida en proyección vertical, según documentación gráfica de Proyecto.
Criterio de medición de obra: Se medirá, en proyección vertical, la superficie realmente ejecutada según especificaciones de Proyecto.

| Código | Ud | Descripción | Rendimiento | Precio | Importe |
|---|---|---|---|---|---|
| mt10hes200a | m³ | Concreto para proyectar, f'c=210 kg/cm² (21 MPa), clase de exposición F0 S0 P0 C0, tamaño máximo del agregado 19 mm, manejabilidad fluida, con una dosificación de cemento de 400 kg/m³, fabricado en planta. (material) | 0.130 | 293537.23 | 38159.84 |
| mq06gun010 | h | Gunitadora de concreto por vía húmeda 33 kW. (maquinaria) | 0.150 | 89067.32 | 13360.10 |
| mo020 | h | Oficial 1ª obra blanca. (mano de obra) | 0.542 | 27792.28 | 15063.42 |
| mo113 | h | Peón de obra blanca. (mano de obra) | 0.271 | 20015.53 | 5424.21 |
| % | % | Herramienta menor | 2 % | 72007.57 | 1440.15 |
|  |  | Costes directos |  |  | 73447.72 |
