# Columna de terreno consolidado con inyecciones de lechada de cemento a presión

- Propiedad del archivo: CYPE INGENIEROS, S.A.
- Formato: FIEBDC-3/2002
- Ámbito geográfico: Colombia
- Divisa: COP
- Costes indirectos: 3.00 %
- Gastos generales: 13.00 %
- Beneficio industrial: 6.00 %
- IVA: 16.00 %

## A Acondicionamiento del terreno

### AM Mejoras del terreno

#### AMI Inyecciones

**AMI010** m Columna de terreno consolidado con inyecciones de lechada de cemento a presión.
Columna de terreno consolidado con inyecciones de lechada de cemento a presión, 300 kg/m de consumo medio de cemento, realizada con la técnica del tubo-manguito, mediante la perforación y colocación en el terreno de tubos provistos de válvulas, a través de las cuales se inyecta a presión la lechada de cemento.
Incluye: Replanteo de las perforaciones. Perforación y colocación de los tubos-manguito. Preparación de la lechada. Inyección a presión de la lechada de cemento. Recogida de sobrantes y carga manual a contenedor.
Criterio de medición de proyecto: Longitud medida según documentación gráfica de Proyecto.
Criterio de medición de obra: Se medirá la longitud realmente ejecutada según especificaciones de Proyecto.

| Código | Ud | Descripción | Rendimiento | Precio | Importe |
|---|---|---|---|---|---|
| mt08aaa010a | m³ | Agua. (material) | 0.375 | 4983.82 | 1868.93 |
| mt08cet020a | t | Cemento CEM II / A-P 32,5 N, a granel. (material) | 0.300 | 308203.06 | 92460.92 |
| mq03mpi040 | h | Equipo para inyecciones de lechada de cemento, con bomba de presión y carro de perforación para taladros. (maquinaria) | 0.090 | 1513914.49 | 136252.30 |
| mo020 | h | Oficial 1ª obra blanca. (mano de obra) | 0.197 | 36735.58 | 7236.91 |
| mo113 | h | Peón de obra blanca. (mano de obra) | 0.098 | 26456.35 | 2592.72 |
| mo112 | h | Ayudante entendido. (mano de obra) | 0.098 | 26895.45 | 2635.75 |
| % | % | Herramienta menor | 2 % | 243047.53 | 4860.95 |
|  |  | Costes directos |  |  | 247908.48 |
