# Conexión de la acometida del edificio a la red general de saneamiento del municipio a través de pozo de registro

- Propiedad del archivo: CYPE INGENIEROS, S.A.
- Formato: FIEBDC-3/2002
- Ámbito geográfico: Colombia
- Divisa: COP
- Costes indirectos: 3.00 %
- Gastos generales: 13.00 %
- Beneficio industrial: 6.00 %
- IVA: 16.00 %

## A Acondicionamiento del terreno

### AS Red de desagüe

#### ASB Acometidas

**ASB020** Ud Conexión de la acometida del edificio a la red general de saneamiento del municipio a través de pozo de registro.
Conexión de la acometida del edificio a la red general de saneamiento del municipio a través de pozo de registro. Incluso junta flexible para el empalme de la acometida y mortero de cemento para repaso y bruñido en el interior del pozo.
Criterio de valoración económica: El precio no incluye la excavación ni el pozo de registro.
Incluye: Replanteo y trazado de la conexión en el pozo de registro. Rotura del pozo con compresor. Montaje, conexionado y comprobación de su correcto funcionamiento.
Criterio de medición de proyecto: Número de unidades previstas, según documentación gráfica de Proyecto.
Criterio de medición de obra: Se medirá el número de unidades realmente ejecutadas según especificaciones de Proyecto.

| Código | Ud | Descripción | Rendimiento | Precio | Importe |
|---|---|---|---|---|---|
| mt08aaa010a | m³ | Agua. (material) | 0.013 | 4983.82 | 64.79 |
| mt01arg005a | t | Arena de cantera, para mortero preparado en obra. (material) | 0.106 | 61711.01 | 6541.37 |
| mt08cem000d | kg | Cemento gris en sacos. (material) | 16.250 | 734.29 | 11932.21 |
| mt11var200 | Ud | Material para ejecución de junta flexible en el empalme de la acometida al pozo de registro. (material) | 1.000 | 52997.38 | 52997.38 |
| mq05pdm110 | h | Compresor portátil diesel media presión 10 m³/min. (maquinaria) | 1.000 | 25867.38 | 25867.38 |
| mq05mai030 | h | Martillo neumático. (maquinaria) | 2.000 | 15251.29 | 30502.58 |
| mq06hor010 | h | Concretera eléctrica con una capacidad de amasado de 160 l. (maquinaria) | 0.046 | 11514.56 | 529.67 |
| mo020 | h | Oficial 1ª obra blanca. (mano de obra) | 3.188 | 36735.58 | 117113.03 |
| mo112 | h | Ayudante entendido. (mano de obra) | 5.334 | 26895.45 | 143460.33 |
| % | % | Herramienta menor | 2 % | 389008.74 | 7780.17 |
|  |  | Costes directos |  |  | 396788.91 |
