# Concreto para armar en losas de cimentación

- Propiedad del archivo: CYPE INGENIEROS, S.A.
- Formato: FIEBDC-3/2002
- Ámbito geográfico: Colombia
- Divisa: COP
- Costes indirectos: 3.00 %
- Gastos generales: 13.00 %
- Beneficio industrial: 6.00 %
- IVA: 16.00 %

## C Cimentaciones

### CH Concretos, aceros y encofrados

#### CHH Concretos

**CHH030** m³ Concreto para armar en losas de cimentación.
Concreto para armar en losas de cimentación, f'c=210 kg/cm² (21 MPa), clase de exposición F0 S0 P0 C0, tamaño máximo del agregado 12,5 mm, manejabilidad blanda, preparado en obra, y fundido con medios manuales.
Incluye: Preparación del concreto. Fundido y compactación del concreto. Curado del concreto.
Criterio de medición de proyecto: Volumen teórico, según documentación gráfica de Proyecto.
Criterio de medición de obra: Se medirá el volumen teórico ejecutado según especificaciones de Proyecto, sin incluir los incrementos por excesos de excavación no autorizados.

| Código | Ud | Descripción | Rendimiento | Precio | Importe |
|---|---|---|---|---|---|
| mt08aaa010a | m³ | Agua. (material) | 0.226 | 3289.66 | 743.46 |
| mt01arg000d | m³ | Arena cribada. (material) | 0.582 | 77925.01 | 45352.36 |
| mt01arg001de | m³ | Agregado grueso homogeneizado, de tamaño máximo 12,5 mm. (material) | 0.873 | 56407.65 | 49243.88 |
| mt08cem000d | kg | Cemento gris en sacos. (material) | 376.320 | 484.68 | 182394.78 |
| mq06hor010 | h | Concretera eléctrica con una capacidad de amasado de 160 l. (maquinaria) | 0.630 | 8779.49 | 5531.08 |
| au00auh040 |  | Vibrador de concreto, eléctrico. | 1.000 | 0.00 | 0.00 |
| mo045 | h | Oficial 1ª cementador de concreto armado. (mano de obra) | 0.395 | 28923.23 | 11424.68 |
| mo092 | h | Ayudante cementador de concreto armado. (mano de obra) | 0.474 | 21607.41 | 10241.91 |
| mo113 | h | Peón de obra blanca. (mano de obra) | 1.185 | 20015.53 | 23718.40 |
| mo112 | h | Ayudante entendido. (mano de obra) | 1.242 | 20347.74 | 25271.89 |
| % | % | Herramienta menor | 2 % | 353922.44 | 7078.45 |
|  |  | Costes directos |  |  | 361000.89 |
