# Concreto para armar en losas de cimentación

- Propiedad del archivo: CYPE INGENIEROS, S.A.
- Formato: FIEBDC-3/2002
- Ámbito geográfico: Colombia
- Divisa: COP
- Costes indirectos: 3.00 %
- Gastos generales: 13.00 %
- Beneficio industrial: 6.00 %
- IVA: 16.00 %

## C Cimentaciones

### CH Concretos, aceros y encofrados

#### CHH Concretos

**CHH030** m³ Concreto para armar en losas de cimentación.
Concreto para armar en losas de cimentación, f'c=210 kg/cm² (21 MPa), clase de exposición F0 S0 P0 C0, tamaño máximo del agregado 12,5 mm, manejabilidad blanda, preparado en obra, y fundido con medios manuales.
Incluye: Preparación del concreto. Fundido y compactación del concreto. Curado del concreto.
Criterio de medición de proyecto: Volumen teórico, según documentación gráfica de Proyecto.
Criterio de medición de obra: Se medirá el volumen teórico ejecutado según especificaciones de Proyecto, sin incluir los incrementos por excesos de excavación no autorizados.

| Código | Ud | Descripción | Rendimiento | Precio | Importe |
|---|---|---|---|---|---|
| mt08aaa010a | m³ | Agua. (material) | 0.226 | 3281.16 | 741.54 |
| mt01arg000d | m³ | Arena cribada. (material) | 0.582 | 77734.17 | 45241.29 |
| mt01arg001de | m³ | Agregado grueso homogeneizado, de tamaño máximo 12,5 mm. (material) | 0.873 | 56269.50 | 49123.27 |
| mt08cem000d | kg | Cemento gris en sacos. (material) | 376.320 | 483.43 | 181924.38 |
| mq06hor010 | h | Concretera eléctrica con una capacidad de amasado de 160 l. (maquinaria) | 0.630 | 8706.88 | 5485.33 |
| au00auh040 |  | Vibrador de concreto, eléctrico. | 1.000 | 0.00 | 0.00 |
| mo045 | h | Oficial 1ª cementador de concreto armado. (mano de obra) | 0.395 | 26513.03 | 10472.65 |
| mo092 | h | Ayudante cementador de concreto armado. (mano de obra) | 0.474 | 19805.71 | 9387.91 |
| mo113 | h | Peón de obra blanca. (mano de obra) | 1.185 | 18348.75 | 21743.27 |
| mo112 | h | Ayudante entendido. (mano de obra) | 1.242 | 18648.96 | 23162.01 |
| % | % | Herramienta menor | 2 % | 347281.65 | 6945.63 |
|  |  | Costes directos |  |  | 354227.28 |
