# Caisson de concreto armado

- Propiedad del archivo: CYPE INGENIEROS, S.A.
- Formato: FIEBDC-3/2002
- Ámbito geográfico: Colombia
- Divisa: COP
- Costes indirectos: 3.00 %
- Gastos generales: 13.00 %
- Beneficio industrial: 6.00 %
- IVA: 16.00 %

## C Cimentaciones

### CP Profundas

#### CPT Caissons

**CPT010** m³ Caisson de concreto armado.
Caisson de concreto armado, realizado con concreto f'c=210 kg/cm² (21 MPa), clase de exposición F0 S0 P0 C0, tamaño máximo del agregado 25 mm, manejabilidad blanda, fabricado en planta, y fundido desde camión a través de tubo Tremie, y acero Grado 60 (fy=4200 kg/cm²), con una cuantía aproximada de 50 kg/m. Incluso alambre de atar y separadores.
Criterio de valoración económica: El precio incluye el figurado del acero (corte y doblez) en el área de trabajo, en obra y el armado en el lugar definitivo de su colocación en obra.
Incluye: Replanteo y trazado de los ejes de los grupos de caissons. Colocación de separadores y fijación de las armaduras. Puesta en obra del concreto. Limpieza y retirada de sobrantes.
Criterio de medición de proyecto: Volumen medido sobre las secciones teóricas de la excavación, según documentación gráfica de Proyecto.
Criterio de medición de obra: Se medirá el volumen teórico ejecutado según especificaciones de Proyecto, sin incluir los incrementos por excesos de excavación no autorizados.

| Código | Ud | Descripción | Rendimiento | Precio | Importe |
|---|---|---|---|---|---|
| mt07aco020l | Ud | Separador homologado para caissons. (material) | 5.000 | 223.49 | 1117.45 |
| mt07aco060a | kg | Acero en barras corrugadas, Grado 60 (fy=4200 kg/cm²), de varios diámetros, según NTC 2289 y ASTM A 706. (material) | 52.500 | 2109.85 | 110767.13 |
| mt08var050 | kg | Alambre galvanizado para atar, de 1,30 mm de diámetro. (material) | 0.400 | 3289.66 | 1315.86 |
| mt10haf050qbo | m³ | Concreto f'c=210 kg/cm² (21 MPa), clase de exposición F0 S0 P0 C0, tamaño máximo del agregado 25 mm, manejabilidad blanda, fabricado en planta, según NSR-10 y ACI 318. (material) | 1.100 | 325863.18 | 358449.50 |
| au00auh020 |  | Canaleta para fundido del concreto. | 1.000 | 0.00 | 0.00 |
| au00auh050 |  | Tubo Tremie. | 1.000 | 0.00 | 0.00 |
| mo043 | h | Oficial 1ª armador de concreto. (mano de obra) | 0.395 | 28923.23 | 11424.68 |
| mo090 | h | Ayudante armador de concreto. (mano de obra) | 0.508 | 21607.41 | 10976.56 |
| mo045 | h | Oficial 1ª cementador de concreto armado. (mano de obra) | 0.056 | 28923.23 | 1619.70 |
| mo092 | h | Ayudante cementador de concreto armado. (mano de obra) | 0.310 | 21607.41 | 6698.30 |
| % | % | Herramienta menor | 2 % | 502369.18 | 10047.38 |
|  |  | Costes directos |  |  | 512416.56 |
