# Zapata corrida de cimentación de concreto armado

- Propiedad del archivo: CYPE INGENIEROS, S.A.
- Formato: FIEBDC-3/2002
- Ámbito geográfico: Colombia
- Divisa: COP
- Costes indirectos: 3.00 %
- Gastos generales: 13.00 %
- Beneficio industrial: 6.00 %
- IVA: 16.00 %

## C Cimentaciones

### CS Superficiales

#### CSV Zapatas corridas

**CSV010** m³ Zapata corrida de cimentación de concreto armado.
Zapata corrida de cimentación, de concreto armado, realizada en excavación previa, con concreto f'c=210 kg/cm² (21 MPa), clase de exposición F0 S0 P0 C0, tamaño máximo del agregado 12,5 mm, manejabilidad blanda, preparado en obra, y fundido con medios manuales, y acero Grado 60 (fy=4200 kg/cm²), con una cuantía aproximada de 100 kg/m³. Incluso armaduras de espera de las columnas u otros elementos, alambre de atar, y separadores.
Criterio de valoración económica: El precio incluye el figurado del acero (corte y doblez) y el armado en el lugar definitivo de su colocación en obra, pero no incluye el encofrado.
Incluye: Replanteo y trazado de las vigas y de las columnas u otros elementos estructurales que apoyen en las mismas. Colocación de separadores y fijación de las armaduras. Preparación del concreto. Fundido y compactación del concreto. Coronación y enrase de cimientos. Curado del concreto.
Criterio de medición de proyecto: Volumen medido sobre las secciones teóricas de la excavación, según documentación gráfica de Proyecto.
Criterio de medición de obra: Se medirá el volumen teórico ejecutado según especificaciones de Proyecto, sin incluir los incrementos por excesos de excavación no autorizados.

| Código | Ud | Descripción | Rendimiento | Precio | Importe |
|---|---|---|---|---|---|
| mt07aco020a | Ud | Separador homologado para cimentaciones. (material) | 7.000 | 335.24 | 2346.68 |
| mt07aco060a | kg | Acero en barras corrugadas, Grado 60 (fy=4200 kg/cm²), de varios diámetros, según NTC 2289 y ASTM A 706. (material) | 102.000 | 2109.85 | 215204.70 |
| mt08var050 | kg | Alambre galvanizado para atar, de 1,30 mm de diámetro. (material) | 0.400 | 3289.66 | 1315.86 |
| mt08aaa010a | m³ | Agua. (material) | 0.237 | 3289.66 | 779.65 |
| mt01arg000d | m³ | Arena cribada. (material) | 0.610 | 77925.01 | 47534.26 |
| mt01arg001de | m³ | Agregado grueso homogeneizado, de tamaño máximo 12,5 mm. (material) | 0.915 | 56407.65 | 51613.00 |
| mt08cem000d | kg | Cemento gris en sacos. (material) | 394.240 | 484.68 | 191080.24 |
| mq06hor010 | h | Concretera eléctrica con una capacidad de amasado de 160 l. (maquinaria) | 0.660 | 8779.49 | 5794.46 |
| op00ciz020 |  | Cizalla para acero en barras corrugadas. | 1.000 | 0.00 | 0.00 |
| op00ata010 |  | Atadora de armadura. | 1.000 | 0.00 | 0.00 |
| au00auh040 |  | Vibrador de concreto, eléctrico. | 1.000 | 0.00 | 0.00 |
| mo043 | h | Oficial 1ª armador de concreto. (mano de obra) | 0.361 | 28923.23 | 10441.29 |
| mo090 | h | Ayudante armador de concreto. (mano de obra) | 0.361 | 21607.41 | 7800.28 |
| mo113 | h | Peón de obra blanca. (mano de obra) | 1.185 | 20015.53 | 23718.40 |
| mo112 | h | Ayudante entendido. (mano de obra) | 1.242 | 20347.74 | 25271.89 |
| mo045 | h | Oficial 1ª cementador de concreto armado. (mano de obra) | 0.056 | 28923.23 | 1619.70 |
| mo092 | h | Ayudante cementador de concreto armado. (mano de obra) | 0.282 | 21607.41 | 6093.29 |
| % | % | Herramienta menor | 2 % | 590613.70 | 11812.27 |
|  |  | Costes directos |  |  | 602425.97 |
