# Zapata de cimentación de concreto simple

- Propiedad del archivo: CYPE INGENIEROS, S.A.
- Formato: FIEBDC-3/2002
- Ámbito geográfico: Colombia
- Divisa: COP
- Costes indirectos: 3.00 %
- Gastos generales: 13.00 %
- Beneficio industrial: 6.00 %
- IVA: 16.00 %

## C Cimentaciones

### CS Superficiales

#### CSZ Zapatas

**CSZ015** m³ Zapata de cimentación de concreto simple.
Zapata de cimentación de concreto simple, realizada con concreto f'c=170 kg/cm² (17 MPa), clase de exposición F0 S0 P0 C0, tamaño máximo del agregado 19 mm, manejabilidad blanda, preparado en obra y fundido con medios manuales.
Criterio de valoración económica: El precio no incluye el encofrado.
Incluye: Replanteo y trazado de las zapatas y de las columnas u otros elementos estructurales que apoyen en las mismas. Preparación del concreto. Fundido y compactación del concreto. Coronación y enrase de cimientos. Curado del concreto.
Criterio de medición de proyecto: Volumen teórico, según documentación gráfica de Proyecto.
Criterio de medición de obra: Se medirá el volumen teórico ejecutado según especificaciones de Proyecto, sin incluir los incrementos por excesos de excavación no autorizados.

| Código | Ud | Descripción | Rendimiento | Precio | Importe |
|---|---|---|---|---|---|
| mt08aaa010a | m³ | Agua. (material) | 0.224 | 4983.82 | 1116.38 |
| mt01arg000d | m³ | Arena cribada. (material) | 0.528 | 106280.07 | 56115.88 |
| mt01arg001di | m³ | Agregado grueso homogeneizado, de tamaño máximo 19 mm. (material) | 0.935 | 75424.56 | 70521.96 |
| mt08cem000d | kg | Cemento gris en sacos. (material) | 330.000 | 734.29 | 242315.70 |
| mq06hor010 | h | Concretera eléctrica con una capacidad de amasado de 160 l. (maquinaria) | 0.660 | 11514.56 | 7599.61 |
| au00auh040 |  | Vibrador de concreto, eléctrico. | 1.000 | 0.00 | 0.00 |
| mo045 | h | Oficial 1ª cementador de concreto armado. (mano de obra) | 0.053 | 38230.45 | 2026.21 |
| mo092 | h | Ayudante cementador de concreto armado. (mano de obra) | 0.266 | 28560.47 | 7597.09 |
| mo113 | h | Peón de obra blanca. (mano de obra) | 1.116 | 26456.35 | 29525.29 |
| mo112 | h | Ayudante entendido. (mano de obra) | 1.169 | 26895.45 | 31440.78 |
| % | % | Herramienta menor | 2 % | 448258.90 | 8965.18 |
|  |  | Costes directos |  |  | 457224.08 |
