# Formación de encofrado perdido de mampostería de bloque de concreto, de 20 cm de espesor, para zapata de cimentación

- Propiedad del archivo: CYPE INGENIEROS, S.A.
- Formato: FIEBDC-3/2002
- Ámbito geográfico: Colombia
- Costes indirectos: 3.00 %
- Gastos generales: 13.00 %
- Beneficio industrial: 6.00 %
- IVA: 16.00 %

## C Cimentaciones

### CS Superficiales

#### CSZ Zapatas

**CSZ020** m² Formación de encofrado perdido de mampostería de bloque de concreto, de 20 cm de espesor, para zapata de cimentación.
Formación de encofrado perdido de mampostería de 20 cm de espesor, realizada con bloque hueco de concreto gris de 40x20x20 cm, para revestir, y recibida con mortero de cemento, confeccionado en obra, dosificación 1:6, para zapata de cimentación. Incluso parte proporcional de ejecución de encuentros.
Incluye: Replanteo. Colocación y aplomado de miras en las esquinas. Tendido de hilos entre miras. Colocación de las piezas por hiladas a nivel.
Criterio de medición de proyecto: Superficie medida según documentación gráfica de Proyecto.
Criterio de medición de obra: Se medirá la superficie de concreto en contacto con el encofrado realmente ejecutada según especificaciones de Proyecto.

| Código | Ud | Descripción | Rendimiento | Precio | Importe |
|---|---|---|---|---|---|
| mt02bhg010d | Ud | Bloque hueco de concreto, para revestir, color gris, 40x20x20 cm, resistencia normalizada R10 (10 N/mm²), incluso parte proporcional de piezas especiales: zunchos y medios. (material) | 12.600 | 0.63 | 7.94 |
| mt08aaa010a | m³ | Agua. (material) | 0.006 | 1.12 | 0.01 |
| mt01arg005a | t | Arena de cantera, para mortero preparado en obra. (material) | 0.015 | 15.17 | 0.23 |
| mt08cem000d | kg | Cemento gris en sacos. (material) | 2.250 | 0.16 | 0.36 |
| mq06hor010 | h | Concretera. (maquinaria) | 0.006 | 1.28 | 0.01 |
| mo019 | h | Oficial 1ª obra blanca. (mano de obra) | 0.593 | 4.41 | 2.62 |
| mo111 | h | Peón de obra blanca. (mano de obra) | 0.377 | 2.88 | 1.09 |
| % | % | Costes directos complementarios | 2 % | 12.26 | 0.25 |
|  |  | Costes directos |  |  | 12.51 |
