# Demolición de escalera de mampostería con bóveda tabicada o catalana, peldañeado y revestimientos, con martillo neumático, y carga manual de escombros sobre camión o contenedor

- Propiedad del archivo: CYPE INGENIEROS, S.A.
- Formato: FIEBDC-3/2002
- Ámbito geográfico: Colombia
- Costes indirectos: 3.00 %
- Gastos generales: 13.00 %
- Beneficio industrial: 6.00 %
- IVA: 16.00 %

## D Demoliciones

### DE Estructuras

#### DEF Mampostería

**DEF060** m² Demolición de escalera de mampostería con bóveda tabicada o catalana, peldañeado y revestimientos, con martillo neumático, y carga manual de escombros sobre camión o contenedor.
Demolición de escalera de mampostería con bóveda tabicada o catalana, peldañeado y revestimientos, con martillo neumático. Incluso parte proporcional de limpieza, acopio, retirada y carga manual de escombros sobre camión o contenedor.
Incluye: Demolición del elemento con martillo neumático. Fragmentación de los escombros en piezas manejables. Retirada y acopio de escombros. Limpieza de los restos de obra. Carga manual de escombros sobre camión o contenedor.
Criterio de medición de proyecto: Superficie medida por su intradós en verdadera magnitud, según documentación gráfica de Proyecto.
Criterio de medición de obra: Se medirá, por el intradós, la superficie realmente demolida según especificaciones de Proyecto.

| Código | Ud | Descripción | Rendimiento | Precio | Importe |
|---|---|---|---|---|---|
| mq05mai030 | h | Martillo neumático. (maquinaria) | 0.352 | 3.11 | 1.09 |
| mq05pdm110 | h | Compresor portátil diesel media presión 10 m³/min. (maquinaria) | 0.176 | 5.28 | 0.93 |
| mo110 | h | Ayudante entendido. (mano de obra) | 0.389 | 2.94 | 1.14 |
| mo111 | h | Peón de obra blanca. (mano de obra) | 0.111 | 2.88 | 0.32 |
| % | % | Costes directos complementarios | 2 % | 3.48 | 0.07 |
|  |  | Costes directos |  |  | 3.55 |
