# Corte de losa de concreto armado y lámina de acero galvanizado, con sierra con disco diamantado y carga manual sobre camión o contenedor

- Propiedad del archivo: CYPE INGENIEROS, S.A.
- Formato: FIEBDC-3/2002
- Ámbito geográfico: Colombia
- Costes indirectos: 3.00 %
- Gastos generales: 13.00 %
- Beneficio industrial: 6.00 %
- IVA: 16.00 %

## D Demoliciones

### DE Estructuras

#### DEH Concreto

**DEH022** m² Corte de losa de concreto armado y lámina de acero galvanizado, con sierra con disco diamantado y carga manual sobre camión o contenedor.
Corte en húmedo de losa de concreto armado y lámina de acero galvanizado, con sierra con disco diamantado, previo levantado del piso y su base, y carga manual sobre camión o contenedor. El precio no incluye el levantado del piso.
Incluye: Replanteo de la superficie de losa a demoler. Corte del elemento. Fragmentación de los escombros en piezas manejables. Retirada y acopio de escombros. Limpieza de los restos de obra. Carga manual de escombros sobre camión o contenedor.
Criterio de medición de proyecto: Superficie medida según documentación gráfica de Proyecto.
Criterio de medición de obra: Se medirá la superficie realmente ejecutada según especificaciones de Proyecto.

| Código | Ud | Descripción | Rendimiento | Precio | Importe |
|---|---|---|---|---|---|
| mt51cpd020fa | m² | Corte en húmedo con sierra con disco diamantado, en losas de concreto fresco o en masa. (material) | 1.000 | 254.45 | 254.45 |
| mo113 | h | Peón de obra blanca. (mano de obra) | 0.776 | 2.17 | 1.68 |
| % | % | Herramienta menor | 2 % | 256.13 | 5.12 |
|  |  | Costes directos |  |  | 261.25 |
