# Demolición de cerramiento acristalado de perfiles en "U" de vidrio

- Propiedad del archivo: CYPE INGENIEROS, S.A.
- Formato: FIEBDC-3/2002
- Ámbito geográfico: Colombia
- Divisa: COP
- Costes indirectos: 3.00 %
- Gastos generales: 13.00 %
- Beneficio industrial: 6.00 %
- IVA: 16.00 %

## D Demoliciones

### DF Fachadas

#### DFV Cerramientos acristalados

**DFV030** m² Demolición de cerramiento acristalado de perfiles en "U" de vidrio.
Demolición de cerramiento acristalado formado por perfiles en "U" de vidrio grabado sin armar, con medios manuales, sin deteriorar los elementos constructivos contiguos, y carga manual sobre camión o contenedor.
Criterio de valoración económica: El precio incluye la demolición de los perfiles perimetrales y de los complementos.
Incluye: Demolición del elemento. Fragmentación de los escombros en piezas manejables. Retirada y acopio de escombros. Limpieza de los restos de obra. Carga manual de escombros sobre camión o contenedor.
Criterio de medición de proyecto: Superficie medida según documentación gráfica de Proyecto.
Criterio de medición de obra: Se medirá la superficie realmente demolida según especificaciones de Proyecto.

| Código | Ud | Descripción | Rendimiento | Precio | Importe |
|---|---|---|---|---|---|
| mo055 | h | Oficial 1ª cristalero. (mano de obra) | 0.211 | 29584.95 | 6242.42 |
| mo110 | h | Ayudante cristalero. (mano de obra) | 0.211 | 22090.31 | 4661.06 |
| % | % | Herramienta menor | 2 % | 10903.48 | 218.07 |
|  |  | Costes directos |  |  | 11121.55 |
