# Demolición de lucernario de bloque de vidrio

- Propiedad del archivo: CYPE INGENIEROS, S.A.
- Formato: FIEBDC-3/2002
- Ámbito geográfico: Colombia
- Divisa: COP
- Costes indirectos: 3.00 %
- Gastos generales: 13.00 %
- Beneficio industrial: 6.00 %
- IVA: 16.00 %

## D Demoliciones

### DQ Cubiertas

#### DQL Lucernarios

**DQL020** m² Demolición de lucernario de bloque de vidrio.
Demolición de lucernario de bloque de vidrio, con martillo neumático, sin afectar a la estabilidad de los elementos constructivos contiguos, y carga manual sobre camión o contenedor.
Incluye: Demolición del elemento. Fragmentación de los escombros en piezas manejables. Retirada y acopio de escombros. Limpieza de los restos de obra. Carga manual de escombros sobre camión o contenedor.
Criterio de medición de proyecto: Superficie medida según documentación gráfica de Proyecto.
Criterio de medición de obra: Se medirá la superficie realmente demolida según especificaciones de Proyecto.

| Código | Ud | Descripción | Rendimiento | Precio | Importe |
|---|---|---|---|---|---|
| mq05mai030 | h | Martillo neumático. (maquinaria) | 0.100 | 15251.29 | 1525.13 |
| mq05pdm110 | h | Compresor portátil diesel media presión 10 m³/min. (maquinaria) | 0.100 | 25867.38 | 2586.74 |
| mo112 | h | Ayudante entendido. (mano de obra) | 0.106 | 26895.45 | 2850.92 |
| mo113 | h | Peón de obra blanca. (mano de obra) | 0.213 | 26456.35 | 5635.20 |
| % | % | Herramienta menor | 2 % | 12597.99 | 251.96 |
|  |  | Costes directos |  |  | 12849.95 |
