# Losa de viguetas metálicas

- Propiedad del archivo: CYPE INGENIEROS, S.A.
- Formato: FIEBDC-3/2002
- Ámbito geográfico: Colombia
- Divisa: COP
- Costes indirectos: 3.00 %
- Gastos generales: 13.00 %
- Beneficio industrial: 6.00 %
- IVA: 16.00 %

## E Estructuras

### EA Acero

#### EAF Losas

**EAF010** m² Losa de viguetas metálicas.
Losa de 25 = 20+5 cm de canto, compuesto de: viguetas de acero laminado en caliente A 36, en perfiles simples; bovedilla cerámica, 60x25x20 cm; capa de compresión de concreto armado de 5 cm de espesor, realizada con concreto f'c=210 kg/cm² (21 MPa), clase de exposición F0 S0 P0 C0, tamaño máximo del agregado 12,5 mm, manejabilidad blanda, preparado en obra, y fundido con medios manuales, volumen de concreto 0,08 m³/m², acero Grado 60 (fy=4200 kg/cm²) en zona de refuerzo de negativos, cuantía 1,8 kg/m³, y malla electrosoldada tipo XX 50, 25x25 cm y Ø 4-4 mm, como armadura de reparto; montaje y desmontaje del sistema de encofrado.
Criterio de valoración económica: El precio incluye el figurado del acero (corte y doblez) en el área de trabajo, en obra, el armado en el lugar definitivo de su colocación en obra, las soldaduras, los cortes, los despuntes, las piezas especiales, los casquillos y los elementos auxiliares de montaje.
Incluye: Replanteo del sistema de encofrado. Montaje del sistema de encofrado. Replanteo de la geometría de la planta. Presentación de las viguetas. Ejecución de las uniones soldadas. Colocación de bovedillas. Colocación de las armaduras con separadores homologados. Preparación del concreto. Fundido y compactación del concreto. Regleado y nivelación de la capa de compresión. Curado del concreto. Desmontaje del sistema de encofrado.
Criterio de medición de proyecto: Superficie medida en verdadera magnitud desde las caras exteriores de los zunchos del perímetro, según documentación gráfica de Proyecto, deduciendo los huecos de superficie mayor de 6 m².
Criterio de medición de obra: Se medirá, en verdadera magnitud, desde las caras exteriores de los zunchos del perímetro, la superficie realmente ejecutada según especificaciones de Proyecto, deduciendo los huecos de superficie mayor de 6 m².

| Código | Ud | Descripción | Rendimiento | Precio | Importe |
|---|---|---|---|---|---|
| mt08evm010 | m² | Sistema de encofrado parcial de madera, recuperable, para ejecución de macizados de apoyos en losas de viguetas metálicas y bovedillas, debidamente apuntalado, amortizable en 50 usos, hasta 4,5 m de altura. (material) | 0.100 | 54827.69 | 5482.77 |
| mt07bce010e | Ud | Bovedilla cerámica, 60x25x20 cm. Incluso piezas especiales. (material) | 6.000 | 3575.88 | 21455.28 |
| mt07ala000ab | kg | Acero laminado A 36, en perfiles laminados en caliente, según ASTM A 36, piezas simples, para aplicaciones estructurales, acabado con imprimación antioxidante. Trabajado y montado en taller, para colocar con uniones soldadas en obra. (material) | 13.000 | 3441.79 | 44743.27 |
| mt07aco060a | kg | Acero en barras corrugadas, Grado 60 (fy=4200 kg/cm²), de varios diámetros, según NTC 2289 y ASTM A 706. (material) | 1.800 | 2109.85 | 3797.73 |
| mt08var050 | kg | Alambre galvanizado para atar, de 1,30 mm de diámetro. (material) | 0.022 | 3289.66 | 72.37 |
| mt07ame050aae | m² | Malla electrosoldada tipo XX 50, 25x25 cm y Ø 4-4 mm, según NTC 5806 y ASTM A1064 / A1064M. (material) | 1.100 | 1978.90 | 2176.79 |
| mt08aaa010a | m³ | Agua. (material) | 0.017 | 3289.66 | 55.92 |
| mt01arg000d | m³ | Arena cribada. (material) | 0.044 | 77925.01 | 3428.70 |
| mt01arg001de | m³ | Agregado grueso homogeneizado, de tamaño máximo 12,5 mm. (material) | 0.067 | 56407.65 | 3779.31 |
| mt08cem000d | kg | Cemento gris en sacos. (material) | 28.672 | 484.68 | 13896.74 |
| mq06hor010 | h | Concretera eléctrica con una capacidad de amasado de 160 l. (maquinaria) | 0.048 | 8779.49 | 421.42 |
| mq08sol010 | h | Equipo de oxicorte, con acetileno como combustible y oxígeno como comburente. (maquinaria) | 0.010 | 21005.63 | 210.06 |
| mq08sol020 | h | Equipo y elementos auxiliares para soldadura eléctrica. (maquinaria) | 0.015 | 8713.33 | 130.70 |
| op00lla010 |  | Llave de impacto. | 1.000 | 0.00 | 0.00 |
| op00cor020 |  | Cortadora manual de metal, de disco. | 1.000 | 0.00 | 0.00 |
| au00auh040 |  | Vibrador de concreto, eléctrico. | 1.000 | 0.00 | 0.00 |
| mo047 | h | Oficial 1ª montador de estructura metálica. (mano de obra) | 0.085 | 28923.23 | 2458.47 |
| mo094 | h | Ayudante montador de estructura metálica. (mano de obra) | 0.085 | 21607.41 | 1836.63 |
| mo044 | h | Oficial 1ª encofrador. (mano de obra) | 0.065 | 28923.23 | 1880.01 |
| mo091 | h | Ayudante encofrador. (mano de obra) | 0.065 | 21607.41 | 1404.48 |
| mo043 | h | Oficial 1ª armador de concreto. (mano de obra) | 0.049 | 28923.23 | 1417.24 |
| mo090 | h | Ayudante armador de concreto. (mano de obra) | 0.051 | 21607.41 | 1101.98 |
| mo113 | h | Peón de obra blanca. (mano de obra) | 0.095 | 20015.53 | 1901.48 |
| mo112 | h | Ayudante entendido. (mano de obra) | 0.099 | 20347.74 | 2014.43 |
| mo045 | h | Oficial 1ª cementador de concreto armado. (mano de obra) | 0.029 | 28923.23 | 838.77 |
| mo092 | h | Ayudante cementador de concreto armado. (mano de obra) | 0.113 | 21607.41 | 2441.64 |
| % | % | Herramienta menor | 2 % | 116946.19 | 2338.92 |
|  |  | Costes directos |  |  | 119285.11 |
