# Muro de mampostería ordinaria a dos caras vistas de piedra granítica, colocada en seco

- Propiedad del archivo: CYPE INGENIEROS, S.A.
- Formato: FIEBDC-3/2002
- Ámbito geográfico: Colombia
- Costes indirectos: 3.00 %
- Gastos generales: 13.00 %
- Beneficio industrial: 6.00 %
- IVA: 16.00 %

## E Estructuras

### EC Cantería

#### ECM Muros

**ECM010** m³ Muro de mampostería ordinaria a dos caras vistas de piedra granítica, colocada en seco.
Ejecución de muro de carga de mampostería ordinaria a dos caras vistas, fabricada con mampuestos irregulares en basto, de piedra granítica, con sus caras sin labrar, colocados en seco, en muros de espesor variable, hasta 50 cm. Incluso preparación de piedras, asiento, juntas de mampostería, elementos para asegurar la trabazón del muro en su longitud, ángulos y esquinas.
Incluye: Replanteo del muro. Colocación y aplomado de miras de referencia. Tendido de hilos entre miras. Limpieza y humectación del lecho de la primera hilada. Colocación de los mampuestos y acuñado de los mismos con ripios. Tanteo con regla y plomada, rectificando su posición mediante golpeo. Colocación de perpiaños de trecho en trecho y enrase del muro. Limpieza del paramento.
Criterio de medición de proyecto: Volumen medido según documentación gráfica de Proyecto, deduciendo todos los huecos, sea cual fuere su superficie, al no considerar la ejecución de dinteles, jambas, vierteaguas, albardillas ni cornisas.
Criterio de medición de obra: Se medirá el volumen realmente ejecutado según especificaciones de Proyecto, deduciendo todos los huecos, sea cual fuere su superficie, ya que no incluye la ejecución de dinteles, jambas, vierteaguas, albardillas ni cornisas.

| Código | Ud | Descripción | Rendimiento | Precio | Importe |
|---|---|---|---|---|---|
| mt06maa010c | m³ | Piedra granítica ordinaria para mampostería, formada por mampuestos de varias dimensiones sin labra previa alguna, arreglados solamente con martillo. (material) | 1.300 | 19.86 | 25.82 |
| mo021 | h | Oficial 1ª colocador de piedra natural. (mano de obra) | 4.493 | 4.41 | 19.81 |
| mo058 | h | Ayudante colocador de piedra natural. (mano de obra) | 4.493 | 3.00 | 13.48 |
| % | % | Costes directos complementarios | 2 % | 59.11 | 1.18 |
|  |  | Costes directos |  |  | 60.29 |
