# Muro de sillería realizado con sillarejos de piedra caliza con acabado aserrado en la cara vista

- Propiedad del archivo: CYPE INGENIEROS, S.A.
- Formato: FIEBDC-3/2002
- Ámbito geográfico: Colombia
- Costes indirectos: 3.00 %
- Gastos generales: 13.00 %
- Beneficio industrial: 6.00 %
- IVA: 16.00 %

## E Estructuras

### EC Cantería

#### ECM Muros

**ECM020** m³ Muro de sillería realizado con sillarejos de piedra caliza con acabado aserrado en la cara vista.
Ejecución de muro de carga de sillería realizado con sillarejos de piedra caliza con acabado aserrado en la cara vista, con las caras labradas en taller, sentados unos sobre otros con la interposición de mortero de cemento 1:6 que sirva de cama, en muros de hasta 50 cm de espesor. Incluso preparación, nivelado y aplomado de piedras, formación de dinteles, jambas, vierteaguas y encuentros, asiento y rejuntado.
Incluye: Replanteo de los muros a realizar. Colocación y aplomado de miras de referencia. Tendido de hilos entre miras. Limpieza y humectación del lecho de la primera hilada. Extendido de mortero y colocación de cuñas. Colocación de sillarejos. Tanteo con regla, nivel y plomada, rectificando su posición mediante golpeo. Relleno de juntas verticales. Limpieza del paramento.
Criterio de medición de proyecto: Volumen medido según documentación gráfica de Proyecto, deduciendo los huecos de superficie mayor de 3 m².
Criterio de medición de obra: Se medirá el volumen realmente ejecutado según especificaciones de Proyecto, deduciendo los huecos de superficie mayor de 3 m².

| Código | Ud | Descripción | Rendimiento | Precio | Importe |
|---|---|---|---|---|---|
| mt09mor010c | m³ | Mortero de cemento CEM II/B-P 32,5 N tipo M-5, confeccionado en obra con 250 kg/m³ de cemento y una proporción en volumen 1/6. (material) | 0.200 | 118.04 | 23.61 |
| mt08cem010b | kg | Cemento Portland CEM I 32,5 R, en sacos. (material) | 1.100 | 0.11 | 0.12 |
| mt06pil010b | m³ | Piedra caliza para sillería, realizada con sillarejos: piedras labradas en forma de paralelepípedo y dimensiones máximas aproximadas de 40x22x18 cm. (material) | 1.050 | 527.13 | 553.49 |
| mo020 | h | Oficial 1ª colocador de piedra natural. (mano de obra) | 6.369 | 4.53 | 28.85 |
| mo055 | h | Ayudante colocador de piedra natural. (mano de obra) | 6.369 | 3.08 | 19.62 |
| % | % | Costes directos complementarios | 2 % | 625.69 | 12.51 |
|  |  | Costes directos |  |  | 638.20 |
