# Columna de mampostería

- Propiedad del archivo: CYPE INGENIEROS, S.A.
- Formato: FIEBDC-3/2002
- Ámbito geográfico: Colombia
- Divisa: COP
- Costes indirectos: 3.00 %
- Gastos generales: 13.00 %
- Beneficio industrial: 6.00 %
- IVA: 16.00 %

## E Estructuras

### EF Mampostería

#### EFP Columnas

**EFP010** m Columna de mampostería.
Columna de mampostería de 1 pie x 1 pie, de ladrillo cerámico visto perforado hidrofugado, color Salmón, acabado liso, 24x11,5x5 cm, con juntas horizontales y verticales de 10 mm de espesor, junta rehundida, recibida con mortero de cemento confeccionado en obra, con 250 kg/m³ de cemento, color gris, dosificación 1:6, suministrado en sacos.
Incluye: Limpieza y preparación de la superficie de apoyo. Replanteo de los ejes de la columna y marcado del perímetro. Colocación y aplomado de miras de referencia. Tendido de hilos entre miras. Colocación de plomos fijos en las aristas. Preparación del mortero. Colocación de las piezas por hiladas a nivel. Repaso de juntas y limpieza.
Criterio de medición de proyecto: Longitud medida a ejes, según documentación gráfica de Proyecto.
Criterio de medición de obra: Se medirá, a ejes, la longitud realmente ejecutada según especificaciones de Proyecto.

| Código | Ud | Descripción | Rendimiento | Precio | Importe |
|---|---|---|---|---|---|
| mt05plt010bb | Ud | Ladrillo cerámico visto perforado hidrofugado, color Salmón, acabado liso, 24x11,5x5 cm, densidad 1700 kg/m³. (material) | 36.000 | 616.17 | 22182.12 |
| mt08aaa010a | m³ | Agua. (material) | 0.010 | 3289.66 | 32.90 |
| mt01arg005a | t | Arena de cantera, para mortero preparado en obra. (material) | 0.084 | 45246.78 | 3800.73 |
| mt08cem000d | kg | Cemento gris en sacos. (material) | 12.983 | 484.68 | 6292.60 |
| mq06hor010 | h | Concretera eléctrica con una capacidad de amasado de 160 l. (maquinaria) | 0.036 | 8779.49 | 316.06 |
| mo021 | h | Oficial 1ª obra gris. (mano de obra) | 1.022 | 27792.28 | 28403.71 |
| mo078 | h | Ayudante de obra gris. (mano de obra) | 1.097 | 20774.17 | 22789.26 |
| mo114 | h | Peón de obra gris. (mano de obra) | 0.582 | 20015.53 | 11649.04 |
| % | % | Herramienta menor | 2 % | 95466.42 | 1909.33 |
|  |  | Costes directos |  |  | 97375.75 |
