# Arco de mampostería de ladrillo cerámico

- Propiedad del archivo: CYPE INGENIEROS, S.A.
- Formato: FIEBDC-3/2002
- Ámbito geográfico: Colombia
- Divisa: COP
- Costes indirectos: 3.00 %
- Gastos generales: 13.00 %
- Beneficio industrial: 6.00 %
- IVA: 16.00 %

## E Estructuras

### EF Mampostería

#### EFR Arcos

**EFR010** Ud Arco de mampostería de ladrillo cerámico.
Arco estructural de medio punto, con una cara vista, de 90 cm de luz libre y 45 cm de flecha, 11,5 cm de espesor y 24 cm de ancho, realizado con ladrillo cerámico visto perforado hidrofugado, color Salmón, acabado liso, 24x11,5x5 cm, junta rehundida, recibido con mortero de cemento confeccionado en obra, con 250 kg/m³ de cemento, color gris, dosificación 1:6, suministrado en sacos; montaje y desmontaje de cimbras y apeos.
Incluye: Montaje de cimbras y apeos. Replanteo de los ladrillos. Marcado del perímetro. Preparación del mortero. Colocación de los ladrillos. Limpieza del paramento. Resolución de encuentros. Desmontaje de cimbras y apeos. Retundido, refino y rejuntado del arco. Repaso del intradós.
Criterio de medición de proyecto: Número de unidades previstas, según documentación gráfica de Proyecto.
Criterio de medición de obra: Se medirá el número de unidades realmente ejecutadas según especificaciones de Proyecto.

| Código | Ud | Descripción | Rendimiento | Precio | Importe |
|---|---|---|---|---|---|
| mt05plt010bb | Ud | Ladrillo cerámico visto perforado hidrofugado, color Salmón, acabado liso, 24x11,5x5 cm, densidad 1700 kg/m³. (material) | 24.000 | 616.17 | 14788.08 |
| mt08aaa010a | m³ | Agua. (material) | 0.004 | 3289.66 | 13.16 |
| mt01arg005a | t | Arena de cantera, para mortero preparado en obra. (material) | 0.008 | 45246.78 | 361.97 |
| mt08cem000d | kg | Cemento gris en sacos. (material) | 1.198 | 484.68 | 580.65 |
| mt08cim010aa | m² | Cimbra de madera de pino, dimensionada para soportar una carga máxima de trabajo de 200 kg/m², para formación de arco estructural de medio punto. (material) | 0.339 | 167772.73 | 56874.96 |
| mq06hor010 | h | Concretera eléctrica con una capacidad de amasado de 160 l. (maquinaria) | 0.003 | 8779.49 | 26.34 |
| mo021 | h | Oficial 1ª obra gris. (mano de obra) | 1.302 | 27792.28 | 36185.55 |
| mo114 | h | Peón de obra gris. (mano de obra) | 0.692 | 20015.53 | 13850.75 |
| mo017 | h | Oficial 1ª carpintero. (mano de obra) | 0.319 | 28201.35 | 8996.23 |
| mo058 | h | Ayudante carpintero. (mano de obra) | 0.160 | 20906.73 | 3345.08 |
| % | % | Herramienta menor | 2 % | 135022.77 | 2700.46 |
|  |  | Costes directos |  |  | 137723.23 |
