# Losa sanitaria de concreto armado de 20+4 cm de canto total

- Propiedad del archivo: CYPE INGENIEROS, S.A.
- Formato: FIEBDC-3/2002
- Ámbito geográfico: Colombia
- Divisa: COP
- Costes indirectos: 3.00 %
- Gastos generales: 13.00 %
- Beneficio industrial: 6.00 %
- IVA: 16.00 %

## E Estructuras

### EH Concreto armado

#### EHI Losas sanitarias ventiladas

**EHI010** m² Losa sanitaria de concreto armado de 20+4 cm de canto total, sobre encofrado perdido de módulos de polipropileno reciclado, realizado con concreto f'c=210 kg/cm² (21 MPa), clase de exposición F0 S0 P0 C0, tamaño máximo del agregado 12,5 mm, manejabilidad blanda, preparado en obra, y fundido con medios manuales, acero Grado 60 (fy=4200 kg/cm²) en zona de zunchos y vigas de cimentación, cuantía 3 kg/m², y malla electrosoldada tipo 6x6 6/6 de acero Grado 70, con barras separadas 15,24x15,24 cm de Ø 4,88 mm como armadura de reparto, colocada sobre separadores homologados, en capa de compresión de 4 cm de espesor; con juntas de retracción de 5 mm de espesor, mediante corte con disco de diamante; apoyado todo ello sobre base de piso de limpieza. Incluso zunchos perimetrales de planta conformados con sistema de encofrado recuperable de tableros de madera.
Losa sanitaria de concreto armado de 20+4 cm de canto total, sobre encofrado perdido de módulos de polipropileno reciclado, realizado con concreto f'c=210 kg/cm² (21 MPa), clase de exposición F0 S0 P0 C0, tamaño máximo del agregado 12,5 mm, manejabilidad blanda, preparado en obra, y fundido con medios manuales, acero Grado 60 (fy=4200 kg/cm²) en zona de zunchos y vigas de cimentación, cuantía 3 kg/m², y malla electrosoldada tipo 6x6 6/6 de acero Grado 70, con barras separadas 15,24x15,24 cm de Ø 4,88 mm como armadura de reparto, colocada sobre separadores homologados, en capa de compresión de 4 cm de espesor; con juntas de retracción de 5 mm de espesor, mediante corte con disco de diamante; apoyado todo ello sobre base de piso de limpieza. Incluso zunchos perimetrales de planta conformados con sistema de encofrado recuperable de tableros de madera.
Incluye: Replanteo de los módulos. Montaje del sistema de encofrado auxiliar. Colocación y montaje de los módulos. Realización de los orificios de paso de instalaciones. Colocación de la armadura. Colocación de los elementos para paso de instalaciones. Preparación del concreto. Fundido, extendido y vibrado del concreto. Regleado y nivelación de la capa de compresión. Curado del concreto. Desmontaje del sistema de encofrado auxiliar. Replanteo de las juntas de retracción. Corte del concreto. Limpieza final de las juntas de retracción.
Criterio de medición de proyecto: Superficie medida desde las caras exteriores de los zunchos del perímetro, según documentación gráfica de Proyecto, deduciendo los huecos de superficie mayor de 6 m².
Criterio de medición de obra: Se medirá, desde las caras exteriores de los zunchos del perímetro, la superficie realmente ejecutada según especificaciones de Proyecto, deduciendo los huecos de superficie mayor de 6 m². Se consideran incluidos todos los elementos integrantes de la estructura señalados en los planos y detalles del Proyecto.
Criterio de valoración económica: El precio no incluye la capa de solado de limpieza.

| Código | Ud | Descripción | Rendimiento | Precio | Importe |
|---|---|---|---|---|---|
| mt07cid010j | m² | Encofrado perdido de módulos de polipropileno reciclado, de 50x50x20 cm, para soleras y losas sanitarias ventiladas. (material) | 1.050 | 18726.66 | 19662.99 |
| mt08efa010 | m² | Sistema de encofrado recuperable de tableros de madera para zunchos perimetrales. (material) | 0.100 | 2363.27 | 236.33 |
| mt07aco060a | kg | Acero en barras corrugadas, Grado 60 (fy=4200 kg/cm²), de varios diámetros, según NTC 2289 y ASTM A 706. (material) | 3.000 | 1833.54 | 5500.62 |
| mt07ame120ee | m² | Malla electrosoldada tipo 6x6 6/6 de acero Grado 70, con barras lisas separadas 15,24x15,24 cm de 4,88 mm de diámetro, según NTC 5806 y ASTM A1064 / A1064M. (material) | 1.100 | 3573.72 | 3931.09 |
| mt08aaa010a | m³ | Agua. (material) | 0.033 | 2858.80 | 94.34 |
| mt01arg000d | m³ | Arena cribada. (material) | 0.085 | 68214.73 | 5798.25 |
| mt01arg001de | m³ | Agregado grueso homogeneizado de tamaño máximo 12,5 mm. (material) | 0.128 | 49378.66 | 6320.47 |
| mt08cem000d | kg | Cemento gris en sacos. (material) | 55.158 | 421.19 | 23232.00 |
| mq06vib020 | h | Regla vibrante de 3 m. (maquinaria) | 0.082 | 8980.78 | 736.42 |
| mq06hor010 | h | Concretera. (maquinaria) | 0.092 | 3230.77 | 297.23 |
| mq06cor020 | h | Equipo para corte de juntas en soleras de concreto. (maquinaria) | 0.075 | 18269.25 | 1370.19 |
| op00ciz020 |  | Cizalla para acero en barras corrugadas. | 1.000 | 0.00 | 0.00 |
| op00ata010 |  | Atadora de armadura. | 1.000 | 0.00 | 0.00 |
| op00sie020 |  | Sierra de disco fijo, para mesa de trabajo. | 1.000 | 0.00 | 0.00 |
| op00sie010 |  | Sierra de calar. | 1.000 | 0.00 | 0.00 |
| op00amo010 |  | Amoladora o radial. | 1.000 | 0.00 | 0.00 |
| au00auh040 |  | Vibrador de concreto, eléctrico. | 1.000 | 0.00 | 0.00 |
| mo042 | h | Oficial 1ª obra negra. (mano de obra) | 0.113 | 14416.12 | 1629.02 |
| mo089 | h | Ayudante de obra negra. (mano de obra) | 0.113 | 10745.63 | 1214.26 |
| mo113 | h | Peón de obra blanca. (mano de obra) | 0.183 | 9932.90 | 1817.72 |
| mo112 | h | Ayudante entendido. (mano de obra) | 0.276 | 10101.54 | 2788.03 |
| % | % | Herramienta menor | 2 % | 74628.96 | 1492.58 |
|  |  | Costes directos |  |  | 76121.54 |
